# Aislamiento térmico entre los montantes del muro estructural de entramado ligero de madera, formado por panel rígido de fibras de madera, de 80 mm de espesor

- Propiedad del archivo: CYPE INGENIEROS, S.A.
- Formato: FIEBDC-3/2002
- Divisa: EUR
- Costes indirectos: 3.00 %
- IVA: 21.00 %

**NAF046** m² Aislamiento térmico entre los montantes del muro estructural de entramado ligero de madera, formado por panel rígido de fibras de madera, de 80 mm de espesor.
Suministro y colocación de aislamiento térmico entre los montantes del muro estructural de entramado ligero de madera, formado por panel rígido de fibras de madera, de 80 mm de espesor, resistencia térmica 2,05 m²K/W, conductividad térmica 0,039 W/(mK), densidad 45 kg/m³.
Incluye: Colocación del aislamiento.
Criterio de medición de proyecto: Superficie medida según documentación gráfica de Proyecto.
Criterio de medición de obra: Se medirá la superficie realmente ejecutada según especificaciones de Proyecto.

| Código | Ud | Descripción | Rendimiento | Precio | Importe |
|---|---|---|---|---|---|
| mt16bab030c | m² | Panel rígido de fibras de madera, de 80 mm de espesor, resistencia térmica 2,05 m²K/W, conductividad térmica 0,039 W/(mK), densidad 45 kg/m³, Euroclase E de reacción al fuego. (material) | 1.050 | 10.54 | 11.07 |
| mo054 | h | Oficial 1ª montador de aislamientos. (mano de obra) | 0.121 | 17.82 | 2.16 |
| mo101 | h | Ayudante montador de aislamientos. (mano de obra) | 0.121 | 16.13 | 1.95 |
| % | % | Costes directos complementarios | 2 % | 15.18 | 0.30 |
|  |  | Costes directos |  |  | 15.48 |
