# Aislamiento acústico del perímetro de apoyo de hoja de fábrica

- Propiedad del archivo: CYPE INGENIEROS, S.A.
- Formato: FIEBDC-3/2002
- Divisa: EUR
- Costes indirectos: 3.00 %
- IVA: 21.00 %

**NBJ009** m Aislamiento acústico del perímetro de apoyo de hoja de fábrica, realizado con banda rígida de poliestireno expandido elastificado, Grafipol TR-0 Tiras "VALERO", de 100 mm de anchura y 10 mm de espesor, resistencia térmica 0,3 m²K/W, conductividad térmica 0,033 W/(mK); fijada a los forjados y a los encuentros con otros elementos verticales con pasta de yeso, para garantizar su desolidarización y optimizar el aislamiento acústico.
Aislamiento acústico del perímetro de apoyo de hoja de fábrica, realizado con banda rígida de poliestireno expandido elastificado, Grafipol TR-0 Tiras "VALERO", de 100 mm de anchura y 10 mm de espesor, resistencia térmica 0,3 m²K/W, conductividad térmica 0,033 W/(mK); fijada a los forjados y a los encuentros con otros elementos verticales con pasta de yeso, para garantizar su desolidarización y optimizar el aislamiento acústico.
Incluye: Limpieza y preparación de la superficie. Corte de la banda desolidarizadora. Colocación de las bandas elásticas en la base y en los laterales. Colocación de las bandas elásticas en el encuentro de la fábrica con el forjado superior.
Criterio de medición de proyecto: Longitud medida según documentación gráfica de Proyecto.
Criterio de medición de obra: Se medirá la longitud realmente ejecutada según especificaciones de Proyecto.

| Código | Ud | Descripción | Rendimiento | Precio | Importe |
|---|---|---|---|---|---|
| mt16pel025p | m² | Banda rígida de poliestireno expandido elastificado, Grafipol TR-0 Tiras "VALERO", según UNE-EN 13163, de superficie lisa y mecanizado lateral recto, de 100 mm de anchura y 10 mm de espesor, resistencia térmica 0,3 m²K/W, conductividad térmica 0,033 W/(mK), Euroclase E de reacción al fuego, con código de designación EPS-EN 13163-L1-W1-T1-S1-P3-BS50-CS(10)25-DS(N)2-SD15; proporcionando una reducción del nivel global de presión de ruido de impactos de 32,55 dB. (material) | 1.100 | 0.21 | 0.23 |
| mt09pye010b | m³ | Pasta de yeso de construcción B1, según UNE-EN 13279-1. (material) | 0.008 | 78.89 | 0.63 |
| mo113 | h | Peón ordinario construcción. (mano de obra) | 0.050 | 17.28 | 0.86 |
| % | % | Costes directos complementarios | 2 % | 1.72 | 0.03 |
|  |  | Costes directos |  |  | 1.75 |
