# Encuentro de cubierta plana transitable, ventilada con sumidero. Impermeabilización con láminas asfálticas

- Propiedad del archivo: CYPE Ingenieros S.A.
- Formato: FIEBDC-3/2016
- Programa: Generador de precios de la construcción. CYPE Ingenieros, S.A.
- Fecha: 13/07/2022
- Divisa: EUR
- Costes indirectos: 3 %
- IVA: 21 %

## Q Cubiertas

### QB Planas transitables, ventiladas

#### QBF Puntos singulares

**QBF030** Ud Encuentro de cubierta plana transitable, ventilada con sumidero. Impermeabilización con láminas asfálticas.
Encuentro de cubierta plana transitable, ventilada, con solado fijo, tipo convencional con sumidero de salida horizontal, realizando un rebaje en el soporte alrededor del sumidero, en el que se recibirá la impermeabilización formada por: pieza de refuerzo de lámina de betún modificado con elastómero SBS, LBM(SBS)-40-FP, Esterdan 40 P Elast "DANOSA", con armadura de fieltro de poliéster no tejido de 160 g/m², de superficie no protegida, totalmente adherida al soporte con soplete, previa imprimación con pintura asfáltica Impridan 100 "DANOSA", a base de betún asfáltico modificado y cargas minerales en base solvente, de aplicación en frío, y colocación de sumidero de salida horizontal, de caucho EPDM, de 90x90x375 mm, con curva para bajante de 80 mm de diámetro, íntegramente adherido a la pieza de refuerzo anterior con soplete.
Incluye: Ejecución de rebaje del soporte alrededor del sumidero. Limpieza y preparación de la superficie. Aplicación de la emulsión asfáltica. Colocación de la pieza de refuerzo. Colocación del sumidero.
Criterio de medición de proyecto: Número de unidades previstas, según documentación gráfica de Proyecto.
Criterio de medición de obra: Se medirá el número de unidades realmente ejecutadas según especificaciones de Proyecto.

| Código | Ud | Descripción | Rendimiento | Precio | Importe |
|---|---|---|---|---|---|
| mt14ied020d | l | Pintura asfáltica Impridan 100 "DANOSA", a base de betún asfáltico modificado y cargas minerales en base solvente, de aplicación en frío. (material) | 0.3 | 6.89 | 2.067 |
| mt14ldn010p | m² | Lámina de betún modificado con elastómero SBS, LBM(SBS)-40-FP, Esterdan 40 P Elast "DANOSA", masa nominal 4 kg/m², con armadura de fieltro de poliéster no tejido de 160 g/m², de superficie no protegida. Según UNE-EN 13707. (material) | 1.05 | 14.77 | 15.509 |
| mt15acc052a | Ud | Sumidero de salida horizontal, de caucho EPDM, de 90x90x375 mm, con curva para bajante de 80 mm de diámetro. (material) | 1 | 39.56 | 39.560 |
| mo029 | h | Oficial 1ª aplicador de láminas impermeabilizantes. (mano de obra) | 0.32 | 19.93 | 6.378 |
| mo067 | h | Ayudante aplicador de láminas impermeabilizantes. (mano de obra) | 0.32 | 18.92 | 6.054 |
| mo008 | h | Oficial 1ª fontanero. (mano de obra) | 0.32 | 20.48 | 6.554 |
| % | % | Costes directos complementarios | 2 % | 76.122 | 1.522 |
|  |  | Costes directos |  |  | 77.644 |

Residuos:
- colocación: mt14ied020d; factor de residuo 0.0105
- colocación: mt14ldn010p; factor de residuo 0.035

## Recursos

**mt14ied020d** l Pintura asfáltica Impridan 100 "DANOSA"
Datos técnicos: Coste energético 6.097 MJ; Emisión de CO2 0.140 kg; Código LER 17 03 02; Masa del elemento 1.25 kg; Volumen 0.00125 m3
Residuos:
- embalaje: re170203 Plástico. (componente de residuo); rendimiento 0.023 kg; Código LER 17 02 03; Masa del elemento 1 kg; Volumen 0.001667 m3

**mt14ldn010p** m² Lámina de betún modificado con elastómero SBS
Datos técnicos: Coste energético 100.502 MJ; Emisión de CO2 2.017 kg; Código LER 17 03 02; Masa del elemento 4 kg; Volumen 0.004 m3
Residuos:
- embalaje: re170203 Plástico; rendimiento 0.07 kg
