# Piezas especiales para cubierta inclinada de paneles sándwich aislantes

- Propiedad del archivo: CYPE Ingenieros S.A.
- Formato: FIEBDC-3/2016
- Programa: Generador de precios de la construcción. CYPE Ingenieros, S.A.
- Fecha: 13/07/2022
- Divisa: EUR
- Costes indirectos: 3 %
- IVA: 21 %

## Q Cubiertas

### QU Componentes de cubiertas inclinadas

#### QUM De chapas de acero y paneles sándwich

**QUM022** Ud Piezas especiales para cubierta inclinada de paneles sándwich aislantes.
Placa translúcida plana de policarbonato celular, de 12000 mm de longitud, 1000 mm de anchura y 30 mm de espesor, con una transmisión de luminosidad del 52%, para cubierta inclinada, con una pendiente mayor del 10%. Incluso accesorios de fijación a los paneles sándwich.
Incluye: Replanteo y colocación de las piezas especiales sobre los paneles sándwich. Fijación de las piezas a los paneles sándwich.
Criterio de medición de proyecto: Número de unidades previstas, según documentación gráfica de Proyecto.
Criterio de medición de obra: Se medirá el número de unidades realmente ejecutadas según especificaciones de Proyecto.

| Código | Ud | Descripción | Rendimiento | Precio | Importe |
|---|---|---|---|---|---|
| mt13lpo145f | Ud | Placa translúcida plana de policarbonato celular, de 12000 mm de longitud, 1000 mm de anchura y 30 mm de espesor, con una transmisión de luminosidad del 52%, grapas metálicas, tornillos y tapajuntas. (material) | 1 | 575.6 | 575.600 |
| mo051 | h | Oficial 1ª montador de cerramientos industriales. (mano de obra) | 0.5 | 20.48 | 10.240 |
| mo098 | h | Ayudante montador de cerramientos industriales. (mano de obra) | 0.5 | 18.92 | 9.460 |
| % | % | Costes directos complementarios | 2 % | 595.300 | 11.906 |
|  |  | Costes directos |  |  | 607.206 |

## Recursos

**mt13lpo145f** Ud Placa translúcida plana de policarbonato celular
Datos técnicos: Coste energético 1631.786 MJ; Emisión de CO2 111.729 kg
Residuos:
- embalaje: re150101 Envases de papel y cartón. (componente de residuo); rendimiento 0.086 kg; Código LER 15 01 01; Masa del elemento 1 kg; Volumen 0.001333 m3
