# Tablero estructural de madera, para formación de faldón en cubierta inclinada

- Propiedad del archivo: CYPE Ingenieros S.A.
- Formato: FIEBDC-3/2016
- Programa: Generador de precios de la construcción. CYPE Ingenieros, S.A.
- Fecha: 09/02/2026
- Divisa: EUR
- Costes indirectos: 3 %
- IVA: 21 %

## Q Cubiertas

### QU Componentes de cubiertas inclinadas y curvas

#### QUN Paneles y tableros para faldones

**QUN030** m² Tablero estructural de madera, para formación de faldón en cubierta inclinada.
Tablero estructural de partículas de madera para uso en ambiente húmedo, tipo P5, según UNE-EN 312, de 2500x1250 mm y 15 mm de espesor, con bordes canteados, fijado mecánicamente sobre soporte discontinuo de madera; para formación de faldón en cubierta inclinada. Incluso grapas de acero al carbono galvanizado electrolítico, para fijación de los tableros.
Incluye: Replanteo. Corte de las piezas. Apoyo y fijación de los tableros.
Criterio de medición de proyecto: Superficie del faldón medida en verdadera magnitud, según documentación gráfica de Proyecto.
Criterio de medición de obra: Se medirá, en verdadera magnitud, la superficie realmente ejecutada según especificaciones de Proyecto.

| Código | Ud | Descripción | Rendimiento | Precio | Importe |
|---|---|---|---|---|---|
| mt08eff040aa | m² | Tablero estructural de partículas de madera para uso en ambiente húmedo, tipo P5, según UNE-EN 312, de 2500x1250 mm y 15 mm de espesor, con bordes canteados, Euroclase D-s2, d0 de reacción al fuego, según UNE-EN 13501-1, clase E1 en emisión de formaldehído, según UNE-EN 13986. (material) | 1.05 | 7.52 | 7.896 |
| mt07emr512a | kg | Grapas de acero al carbono galvanizado electrolítico, de sección rectangular, con puntas de cincel o divergentes, de varias dimensiones, con una resistencia a la tracción del alambre mayor o igual a 800 N/mm², según UNE-EN 14592 y Eurocódigo 5, para fijación madera-madera, para clases de servicio 1 y 2 según UNE-EN 1995-1-1. (material) | 0.2 | 27 | 5.400 |
| mo017 | h | Oficial 1ª carpintero. (mano de obra) | 0.161 | 24.32 | 3.916 |
| mo058 | h | Ayudante carpintero. (mano de obra) | 0.161 | 22.91 | 3.689 |
| % | % | Costes directos complementarios | 2 % | 20.901 | 0.418 |
|  |  | Costes directos |  |  | 21.319 |

Residuos:
- colocación: mt08eff040aa; factor de residuo 0.0117473

## Recursos

**mt08eff040aa** m² Tablero estructural de partículas de madera para uso en ambiente húmedo
Datos técnicos: Coste energético 358.115 MJ; Emisión de CO2 4.657 kg; Código LER 17 02 01; Masa del elemento 10.8 kg; Volumen 0.009818 m3
Residuos:
- embalaje: re170203 Plástico. (componente de residuo); rendimiento 0.025 kg; Código LER 17 02 03; Masa del elemento 1 kg; Volumen 0.001667 m3
