# Base de mortero autonivelante de cemento "HOLCIM", de capa gruesa, fabricado en central

- Propiedad del archivo: CYPE Ingenieros S.A.
- Formato: FIEBDC-3/2016
- Programa: Generador de precios de la construcción. CYPE Ingenieros, S.A.
- Fecha: 23/01/2025
- Divisa: EUR
- Costes indirectos: 3 %
- IVA: 21 %

## R Revestimientos y trasdosados

### RS Pavimentos

#### RSB Bases de pavimento y grandes recrecidos

**RSB023** m² Base de mortero autonivelante de cemento "HOLCIM", de capa gruesa, fabricado en central.
Base para pavimento interior, de 40 mm de espesor, de mortero autonivelante, Agilia Suelo C Base "HOLCIM", CT - C10 - F3 según UNE-EN 13813, vertido con mezcladora-bombeadora, sobre lámina de aislamiento para formación de suelo flotante; y posterior aplicación de agente filmógeno, (0,15 l/m²). Incluso banda de panel rígido de poliestireno expandido para la preparación de las juntas perimetrales de dilatación.
Criterio de valoración económica: El precio no incluye la lámina de aislamiento.
Incluye: Replanteo y marcado de niveles. Preparación de las juntas perimetrales de dilatación. Extendido del mortero mediante bombeo. Aplicación del agente filmógeno.
Criterio de medición de proyecto: Superficie medida según documentación gráfica de Proyecto.
Criterio de medición de obra: Se medirá la superficie realmente ejecutada según especificaciones de Proyecto, sin deducir la superficie ocupada por los pilares situados dentro de su perímetro.

| Código | Ud | Descripción | Rendimiento | Precio | Importe |
|---|---|---|---|---|---|
| mt16pea020a | m² | Panel rígido de poliestireno expandido, según UNE-EN 13163, mecanizado lateral recto, de 10 mm de espesor, resistencia térmica 0,25 m²K/W, conductividad térmica 0,036 W/(mK), para junta de dilatación. (material) | 0.1 | 0.92 | 0.092 |
| mt09mal010p | m³ | Mortero autonivelante, Agilia Suelo C Base "HOLCIM", CT - C10 - F3 según UNE-EN 13813, a base de cemento, para espesores de 4 a 10 cm, usado en nivelación de pavimentos. (material) | 0.04 | 67 | 2.680 |
| mt08cur020a | l | Agente filmógeno, para el curado de hormigones y morteros. (material) | 0.15 | 1.56 | 0.234 |
| mq06pym020 | h | Mezcladora-bombeadora para morteros autonivelantes. (maquinaria) | 0.08 | 10.91 | 0.873 |
| mo031 | h | Oficial 1ª aplicador de mortero autonivelante. (mano de obra) | 0.03 | 23.1 | 0.693 |
| mo069 | h | Ayudante aplicador de mortero autonivelante. (mano de obra) | 0.023 | 21.94 | 0.505 |
| % | % | Costes directos complementarios | 2 % | 5.077 | 0.102 |
|  |  | Costes directos |  |  | 5.179 |

Residuos:
- colocación: mt16pea020a; factor de residuo 0.048
- colocación: mt09mal010p; factor de residuo 0.0072

## Recursos

**mt16pea020a** m² Panel rígido de poliestireno expandido
Datos técnicos: Coste energético 29.913 MJ; Emisión de CO2 1.057 kg; Código LER 17 06 04; Masa del elemento 0.3 kg; Volumen 0.0005 m3
Residuos:
- embalaje: re170203 Plástico. (componente de residuo); rendimiento 0.024 kg; Código LER 17 02 03; Masa del elemento 1 kg; Volumen 0.001667 m3

**mt09mal010p** m³ Mortero autonivelante
Datos técnicos: Coste energético 1869.000 MJ; Emisión de CO2 168.000 kg; Código LER 17 01 01; Masa del elemento 2100 kg; Volumen 1.4 m3
