# Revestimiento de protección de pavimento industrial cementoso

- Propiedad del archivo: CYPE INGENIEROS, S.A.
- Formato: FIEBDC-3/2002
- Divisa: EUR
- Costes indirectos: 3.00 %
- IVA: 21.00 %

**RSI052** m² Revestimiento de protección de pavimento industrial cementoso, vertido con bomba, sobre base de hormigón endurecido (no incluida en este precio), constituido por puente de unión, MasterEmaco P 200 "BASF" (rendimiento: 2 kg/m²), capa de rodadura de 10 mm de espesor medio de mortero fluido de fraguado rápido, MasterTop 135 PG "BASF", CT - C60 - F10 - AR2, según UNE-EN 13813, color gris (rendimiento: 20 kg/m²), aplicación de líquido reductor de la evaporación y mejorador superficial, MasterKure 111 WB "BASF", (rendimiento: 0,15 l/m²) y posterior aplicación de líquido de curado incoloro, MasterKure 114 SB "BASF", (rendimiento: 0,1 l/m²).
Formación de revestimiento de protección de pavimento industrial cementoso, vertido con bomba, sobre base de hormigón endurecido (no incluida en este precio), constituido por puente de unión, MasterEmaco P 200 "BASF" (rendimiento: 2 kg/m²), capa de rodadura de 10 mm de espesor medio de mortero fluido de fraguado rápido, MasterTop 135 PG "BASF", CT - C60 - F10 - AR2, según UNE-EN 13813, color gris (rendimiento: 20 kg/m²), aplicación de líquido reductor de la evaporación y mejorador superficial, MasterKure 111 WB "BASF", (rendimiento: 0,15 l/m²) y posterior aplicación de líquido de curado incoloro, MasterKure 114 SB "BASF", (rendimiento: 0,1 l/m²). Incluso p/p de limpieza de la superficie soporte, fratasado mecánico de toda la superficie y limpieza final de la superficie acabada. Sin incluir la preparación de la superficie soporte existente, las juntas de construcción, de retracción y de dilatación, ni las juntas perimetrales.
Incluye: Limpieza de la superficie soporte. Replanteo de las juntas y paños de trabajo. Aplicación del puente de unión. Aplicación de la capa de rodadura. Extendido del líquido reductor de la evaporación y mejorador superficial. Fratasado mecánico de la superficie. Extendido del líquido de curado. Limpieza final del pavimento.
Criterio de medición de proyecto: Superficie medida en proyección horizontal, según documentación gráfica de Proyecto.
Criterio de medición de obra: Se medirá, en proyección horizontal, la superficie realmente ejecutada según especificaciones de Proyecto.

| Código | Ud | Descripción | Rendimiento | Precio | Importe |
|---|---|---|---|---|---|
| mt09reh010b | kg | Puente de unión, MasterEmaco P 200 "BASF", para materiales cementosos sobre hormigón, elaborado con mortero seco a base de cementos especiales, resinas y áridos seleccionados. (material) | 2.000 | 1.14 | 2.28 |
| mt09bnc015d | kg | Mortero fluido de fraguado rápido, MasterTop 135 PG "BASF", CT - C60 - F10 - AR2, según UNE-EN 13813, color gris, compuesto de cemento y aditivos, con una resistencia a la abrasión según el método Böhme UNE-EN 13892-3 de 6 cm³ / 50 cm². (material) | 20.000 | 0.97 | 19.40 |
| mt09bnc018b | l | Líquido reductor de la evaporación y mejorador superficial, para pavimentos de hormigón, MasterKure 111 WB "BASF", color amarillo fluorescente. (material) | 0.150 | 12.26 | 1.84 |
| mt09bnc020b | l | Líquido de curado incoloro para pavimentos de hormigón, MasterKure 114 SB "BASF", formado por una disolución de resinas sintéticas en base solvente. (material) | 0.100 | 6.00 | 0.60 |
| mq06pym020 | h | Mezcladora-bombeadora para morteros autonivelantes. (maquinaria) | 0.201 | 10.18 | 2.05 |
| mq06fra010 | h | Fratasadora mecánica de hormigón. (maquinaria) | 0.251 | 5.06 | 1.27 |
| mo020 | h | Oficial 1ª construcción. (mano de obra) | 0.607 | 17.24 | 10.46 |
| mo077 | h | Ayudante construcción. (mano de obra) | 0.607 | 16.13 | 9.79 |
| % | % | Costes directos complementarios | 2 % | 47.69 | 0.95 |
|  |  | Costes directos |  |  | 48.64 |
