# Falso techo continuo de placas de escayola. Sistema Focnoplak "EL ALTERÓN"

- Propiedad del archivo: CYPE Ingenieros S.A.
- Formato: FIEBDC-3/2016
- Programa: Generador de precios de la construcción. CYPE Ingenieros, S.A.
- Fecha: 04/12/2022
- Divisa: EUR
- Costes indirectos: 3 %
- IVA: 21 %

## R Revestimientos y trasdosados

### RT Falsos techos en interiores

#### RTA Continuos, de placas de escayola

**RTA019** m² Falso techo continuo de placas de escayola. Sistema Focnoplak "EL ALTERÓN".
Falso techo continuo suspendido, situado a una altura menor de 4 m. Sistema Focnoplak "EL ALTERÓN", constituido por: placas de escayola con nervaduras, reforzadas con fibra de vidrio, acabado liso, con los bordes cuadrados, de 104x60 cm y de 8 mm de espesor (21 mm de espesor total, incluyendo las nervaduras), suspendidas del forjado mediante varillas metálicas de acero galvanizado de 3 mm de diámetro dotadas de ganchos, repartidas uniformemente y separadas de los paramentos verticales un mínimo de 5 mm. Incluso pasta de escayola para el pegado de los bordes de las placas y rejuntado de la cara vista y enlucido final.
Incluye: Trazado en los muros del nivel del falso techo. Colocación y fijación de las varillas metálicas. Corte de las placas. Colocación de las placas. Resolución de encuentros y puntos singulares. Realización de orificios para el paso de los tubos de la instalación eléctrica. Enlucido de las placas con pasta de escayola. Paso de la canalización de protección del cableado eléctrico.
Criterio de medición de proyecto: Superficie medida entre paramentos, según documentación gráfica de Proyecto, sin descontar huecos para instalaciones.
Criterio de medición de obra: Se medirá la superficie realmente ejecutada según especificaciones de Proyecto, sin descontar huecos para instalaciones.

| Código | Ud | Descripción | Rendimiento | Precio | Importe |
|---|---|---|---|---|---|
| mt12pea550 | Ud | Tirante regulable con varilla lisa de 1 m de longitud y 3 mm de diámetro y gancho, "EL ALTERÓN". (material) | 3 | 1.08 | 3.240 |
| mt12pea030a | m² | Placa de escayola con nervaduras, reforzada con fibra de vidrio, acabado liso, con los bordes cuadrados, de 104x60 cm y de 8 mm de espesor (21 mm de espesor total, incluyendo las nervaduras), "EL ALTERÓN", para la realización de falsos techos continuos según UNE-EN 14246. (material) | 1.05 | 4.22 | 4.431 |
| mt09pes010 | m³ | Pasta de escayola, según UNE-EN 13279-1. (material) | 0.002 | 173.6 | 0.347 |
| mt12fac010 | kg | Fibras vegetales en rollos. (material) | 0.1 | 1.35 | 0.135 |
| mo035 | h | Oficial 1ª escayolista. (mano de obra) | 0.667 | 21.41 | 14.280 |
| % | % | Costes directos complementarios | 2 % | 22.433 | 0.449 |
|  |  | Costes directos |  |  | 22.882 |

Residuos:
- colocación: mt12pea030a; factor de residuo 0.042
- colocación: mt09pes010 Pasta de escayola, según UNE-EN 13279-1; factor de residuo 0.021
- colocación: mt12fac010 Fibras vegetales en rollos; factor de residuo 0.0175

## Recursos

**mt12pea030a** m² Placa de escayola con nervaduras
Datos técnicos: Coste energético 47.708 MJ; Emisión de CO2 2.119 kg; Código LER 17 08 02; Masa del elemento 14 kg; Volumen 0.014 m3
Residuos:
- embalaje: re170203 Plástico. (componente de residuo); rendimiento 0.004 kg; Código LER 17 02 03; Masa del elemento 1 kg; Volumen 0.001667 m3

**mt09pes010** m³ Pasta de escayola, según UNE-EN 13279-1
Datos técnicos: Coste energético 2846.250 MJ; Emisión de CO2 107.250 kg; Código LER 17 08 02; Masa del elemento 825 kg; Volumen 0.825 m3

**mt12fac010** kg Fibras vegetales en rollos
Datos técnicos: Coste energético 25.100 MJ; Emisión de CO2 -1.720 kg; Código LER 20 02 01; Masa del elemento 1 kg; Volumen 0.000667 m3
