# Tabica para falso techo registrable de placas de escayola

- Propiedad del archivo: CYPE Ingenieros S.A.
- Formato: FIEBDC-3/2016
- Programa: Generador de precios de la construcción. CYPE Ingenieros, S.A.
- Fecha: 22/03/2024
- Divisa: EUR
- Costes indirectos: 3 %
- IVA: 21 %

## R Revestimientos y trasdosados

### RT Falsos techos en interiores

#### RTB Registrables, de placas de escayola

**RTB020** m Tabica para falso techo registrable de placas de escayola.
Formación de tabica vertical en cambio de nivel de falso techo registrable, mediante placas de escayola con nervaduras y acabado liso sobre perfiles metálicos, para cerrar un espacio de 20 cm de altura. Incluso fijaciones para el anclaje de los perfiles y pasta de escayola.
Incluye: Replanteo y trazado en los paramentos de la situación de la tabica. Presentación y corte de las piezas. Humectación de la base de fijación. Montaje de los perfiles. Colocación y rejuntado de las piezas. Repasos de encuentros entre piezas, esquinas y rincones.
Criterio de medición de proyecto: Longitud medida según documentación gráfica de Proyecto.
Criterio de medición de obra: Se medirá la longitud realmente ejecutada según especificaciones de Proyecto.

| Código | Ud | Descripción | Rendimiento | Precio | Importe |
|---|---|---|---|---|---|
| mt12fpe010b | m² | Placa de escayola con nervaduras, de 100x60 cm y de 8 mm de espesor (20 mm de espesor total, incluyendo las nervaduras), con canto recto y acabado liso, sin revestir, para falsos techos. (material) | 0.224 | 3.11 | 0.697 |
| mt09pes010 | m³ | Pasta de escayola, según UNE-EN 13279-1. (material) | 0.002 | 173.6 | 0.347 |
| mt12psg225 | m | Perfil de acero galvanizado, para la sustentación de tabica en falsos techos registrables. (material) | 2.1 | 2.21 | 4.641 |
| mt12psg230 | Ud | Horquilla de acero galvanizado. (material) | 0.55 | 0.69 | 0.380 |
| mt12psg231 | Ud | Pieza de empalme. (material) | 0.55 | 0.87 | 0.479 |
| mo035 | h | Oficial 1ª escayolista. (mano de obra) | 0.5 | 22.13 | 11.065 |
| mo117 | h | Peón escayolista. (mano de obra) | 0.5 | 20.78 | 10.390 |
| % | % | Costes directos complementarios | 2 % | 27.999 | 0.560 |
|  |  | Costes directos |  |  | 28.559 |

Residuos:
- colocación: mt12fpe010b; factor de residuo 0.021
- colocación: mt09pes010 Pasta de escayola, según UNE-EN 13279-1; factor de residuo 0.0053

## Recursos

**mt12fpe010b** m² Placa de escayola con nervaduras
Datos técnicos: Coste energético 22.696 MJ; Emisión de CO2 1.009 kg; Código LER 17 08 02; Masa del elemento 6.6 kg; Volumen 0.0066 m3
Residuos:
- embalaje: re170203 Plástico. (componente de residuo); rendimiento 0.004 kg; Código LER 17 02 03; Masa del elemento 1 kg; Volumen 0.001667 m3

**mt09pes010** m³ Pasta de escayola, según UNE-EN 13279-1
Datos técnicos: Coste energético 2846.250 MJ; Emisión de CO2 107.250 kg; Código LER 17 08 02; Masa del elemento 825 kg; Volumen 0.825 m3
