# Aplique de escayola

- Propiedad del archivo: CYPE Ingenieros S.A.
- Formato: FIEBDC-3/2016
- Programa: Generador de precios de la construcción. CYPE Ingenieros, S.A.
- Fecha: 22/03/2024
- Divisa: EUR
- Costes indirectos: 3 %
- IVA: 21 %

## R Revestimientos y trasdosados

### RT Falsos techos en interiores

#### RTP Prefabricados de escayola

**RTP250** Ud Aplique de escayola.
Aplique de escayola, de 14x37x15 cm, recibido con cola para escayola. Incluso accesorios de fijación.
Incluye: Replanteo de la pieza. Humectación de la base de fijación. Extendido de la cola. Colocación y rejuntado de la pieza.
Criterio de medición de proyecto: Número de unidades previstas, según documentación gráfica de Proyecto.
Criterio de medición de obra: Se medirá el número de unidades realmente colocadas según especificaciones de Proyecto.

| Código | Ud | Descripción | Rendimiento | Precio | Importe |
|---|---|---|---|---|---|
| mt12rea210aa | Ud | Aplique de escayola, de 14x37x15 cm. (material) | 1.05 | 13.85 | 14.543 |
| mt09eyc030 | kg | Cola para escayola. (material) | 0.01 | 0.35 | 0.004 |
| mo035 | h | Oficial 1ª escayolista. (mano de obra) | 0.15 | 22.13 | 3.320 |
| % | % | Costes directos complementarios | 2 % | 17.867 | 0.357 |
|  |  | Costes directos |  |  | 18.224 |
