# Módulo sanitario

- Propiedad del archivo: CYPE INGENIEROS, S.A.
- Formato: FIEBDC-3/2002
- Divisa: EUR
- Costes indirectos: 3.00 %
- IVA: 21.00 %

**SAI130** Ud Módulo sanitario, de 1010 mm de altura, 480 mm de anchura y 108 mm de profundidad para inodoro de suelo, código de pedido 131.003.SQ.5, "GEBERIT", formado por cisterna de polipropileno, descarga doble de 6-3 litros, ajustable a 4,5-3 litros, con conexión de suministro lateral; bastidor autoportante acabado pintado al horno; paneles laterales de aluminio acabado cepillado y panel frontal de vidrio templado de color Umbra, con kit de conexión de suministro de 1/2", con llave de escuadra, extensión de codo de descarga, junta de EPDM para manguito, codo de conexión en P de polipropileno, manguito adaptador de polietileno de alta densidad, fijaciones y aislamiento frente a la condensación, con juego de pasadores para los paneles laterales, de aluminio acabado cepillado, código de pedido 131.112.TA.1. instalación en superficie.
Módulo sanitario, de 1010 mm de altura, 480 mm de anchura y 108 mm de profundidad para inodoro de suelo, código de pedido 131.003.SQ.5, "GEBERIT", formado por cisterna de polipropileno, descarga doble de 6-3 litros, ajustable a 4,5-3 litros, con conexión de suministro lateral; bastidor autoportante acabado pintado al horno; paneles laterales de aluminio acabado cepillado y panel frontal de vidrio templado de color Umbra, con kit de conexión de suministro de 1/2", con llave de escuadra, extensión de codo de descarga, junta de EPDM para manguito, codo de conexión en P de polipropileno, manguito adaptador de polietileno de alta densidad, fijaciones y aislamiento frente a la condensación, con juego de pasadores para los paneles laterales, de aluminio acabado cepillado, código de pedido 131.112.TA.1. instalación en superficie.
Incluye: Replanteo. Colocación y fijación del módulo sanitario. Conexión a la red de agua fría. Montaje de accesorios y complementos. Comprobación de su correcto funcionamiento.
Criterio de medición de proyecto: Número de unidades previstas, según documentación gráfica de Proyecto.
Criterio de medición de obra: Se medirá el número de unidades realmente colocadas según especificaciones de Proyecto.

| Código | Ud | Descripción | Rendimiento | Precio | Importe |
|---|---|---|---|---|---|
| mt30geb505s | Ud | Módulo sanitario, de 1010 mm de altura, 480 mm de anchura y 108 mm de profundidad para inodoro de suelo, código de pedido 131.003.SQ.5, "GEBERIT", formado por cisterna de polipropileno, descarga doble de 6-3 litros, ajustable a 4,5-3 litros, con conexión de suministro lateral; bastidor autoportante acabado pintado al horno; paneles laterales de aluminio acabado cepillado y panel frontal de vidrio templado de color Umbra, con kit de conexión de suministro de 1/2", con llave de escuadra, extensión de codo de descarga, junta de EPDM para manguito, codo de conexión en P de polipropileno, manguito adaptador de polietileno de alta densidad, fijaciones y aislamiento frente a la condensación, para fijar al paramento. (material) | 1.000 | 964.60 | 964.60 |
| mt30geb516a | Ud | Juego de pasadores para los paneles laterales, de aluminio acabado cepillado, código de pedido 131.112.TA.1, "GEBERIT". (material) | 1.000 | 38.10 | 38.10 |
| mo008 | h | Oficial 1ª fontanero. (mano de obra) | 1.050 | 19.42 | 20.39 |
| % | % | Costes directos complementarios | 2 % | 1023.09 | 20.46 |
|  |  | Costes directos |  |  | 1043.55 |
