# Lavabo de porcelana sanitaria, de semiempotrar, gama alta, color blanco, de 520x445 mm, y desagüe, color blanco, con sifón botella. Incluso juego de fijación y silicona para sellado de juntas

- Propiedad del archivo: CYPE Ingenieros S.A.
- Formato: FIEBDC-3/2016
- Programa: Generador de precios de la construcción. CYPE Ingenieros, S.A.
- Fecha: 01/06/2021
- Divisa: EUR
- Costes indirectos: 3 %
- IVA: 21 %

## S Señalización y equipamiento

### SA Aparatos sanitarios

#### SAL Lavabos

**SAL025** Ud Lavabo de porcelana sanitaria, de semiempotrar, gama alta, color blanco, de 520x445 mm, y desagüe, color blanco, con sifón botella. Incluso juego de fijación y silicona para sellado de juntas.

| Código | Ud | Descripción | Rendimiento | Precio | Importe |
|---|---|---|---|---|---|
| mt30lps030u | Ud | Lavabo de porcelana sanitaria, de semiempotrar, gama alta, color blanco, de 520x445 mm, con juego de fijación, según UNE 67001. (material) | 1 | 152.29 | 152.290 |
| mt30sif010c | Ud | Sifón botella extensible, para lavabo, color blanco, con válvula de desagüe. (material) | 1 | 8.96 | 8.960 |
| mt30www005 | Ud | Cartucho de 300 ml de silicona ácida monocomponente, fungicida, para sellado de juntas en ambientes húmedos. (material) | 0.012 | 6 | 0.072 |
| mo008 | h | Oficial 1ª fontanero. (mano de obra) | 1.1 | 19.56 | 21.516 |
| % | % | Costes directos complementarios | 2 % | 182.838 | 3.657 |
|  |  | Costes directos |  |  | 186.495 |

## Recursos

**mt30lps030u** Ud Lavabo de porcelana sanitaria
Datos técnicos: Coste energético 104.268 MJ; Emisión de CO2 92.485 kg
Residuos:
- embalaje: re150101 Envases de papel y cartón. (componente de residuo); rendimiento 1.365 kg; Código LER 15 01 01; Masa del elemento 1 kg; Volumen 0.001333 m3
