# Rejilla electrosoldada metálica para protección de hueco de excavación de muros pantalla

- Propiedad del archivo: CYPE Ingenieros S.A.
- Formato: FIEBDC-3/2016
- Programa: Generador de precios de la construcción. CYPE Ingenieros, S.A.
- Fecha: 06/06/2025
- Divisa: EUR
- Costes indirectos: 3 %
- IVA: 21 %

## Y Seguridad y salud

### YC Sistemas de protección colectiva

#### YCC Protección de excavación de pilotes y muros pantalla

**YCC030** m² Rejilla electrosoldada metálica para protección de hueco de excavación de muros pantalla.
Protección de hueco de excavación de muro pantalla, mediante placas de rejilla electrosoldada con pletina de acero galvanizado de 30x2 mm en cuadrícula de 30x30 mm, con bastidor electrosoldado, colocadas una junto a otra hasta cubrir la totalidad del hueco, amortizables en 150 usos.
Criterio de medición de proyecto: Superficie medida según Estudio o Estudio Básico de Seguridad y Salud.
Criterio de medición de obra: Se medirá la superficie realmente montada según especificaciones de Estudio o Estudio Básico de Seguridad y Salud.

| Código | Ud | Descripción | Rendimiento | Precio | Importe |
|---|---|---|---|---|---|
| mt26btr010a | m² | Rejilla electrosoldada con pletina de acero galvanizado de 30x2 mm en cuadrícula de 30x30 mm, con bastidor electrosoldado. (material) | 0.007 | 51.7 | 0.362 |
| mo120 | h | Peón Seguridad y Salud. (mano de obra) | 0.1 | 21.69 | 2.169 |
| % | % | Costes directos complementarios | 2 % | 2.531 | 0.051 |
|  |  | Costes directos |  |  | 2.582 |

Residuos:
- colocación: mt26btr010a; factor de residuo 0.0075

## Recursos

**mt26btr010a** m² Rejilla electrosoldada con pletina de acero galvanizado de 30x2 mm en cuadrícula de 30x30 mm
Datos técnicos: Coste energético 812.625 MJ; Emisión de CO2 0.275 kg; Código LER 17 04 05; Masa del elemento 27.5 kg; Volumen 0.013095 m3
