# Carga y transporte manual de escombros, tierras y/o productos sobrantes de la excavación

- Propiedad del archivo: CYPE INGENIEROS, S.A.
- Formato: FIEBDC-3/2002
- Divisa: EUR
- Costes indirectos: 3.00 %
- IVA: 21.00 %

## 0 Actuaciones previas

### 0G Trabajos arqueológicos

#### 0GE Excavaciones arqueológicas y transportes

**0GE070** m³ Carga y transporte manual de escombros, tierras y/o productos sobrantes de la excavación.
Carga y transporte manual de escombros, tierras y/o productos sobrantes de las excavaciones arqueológicas, desde el punto de inspección arqueológica, donde se encuentran depositados, hasta contenedor o dumper, para su posterior transporte a vertedero autorizado. Incluso humedecido previo al transporte.
Criterio de valoración económica: El precio no incluye el transporte.
Incluye: Carga sobre camión de escombros, tierras y otros productos de la excavación. Transporte y descarga. Acopio en la zona designada.
Criterio de medición de proyecto: Volumen medido según documentación gráfica de Proyecto.
Criterio de medición de obra: Se medirá, incluyendo el esponjamiento, el volumen de residuos realmente transportado según especificaciones de Proyecto.

| Código | Ud | Descripción | Rendimiento | Precio | Importe |
|---|---|---|---|---|---|
| mo112 | h | Peón especializado construcción. (mano de obra) | 1.070 | 22.05 | 23.59 |
| % | % | Costes directos complementarios | 2 % | 23.59 | 0.47 |
|  |  | Costes directos |  |  | 24.06 |
