# Transporte a obra y retirada de andamio eléctrico, formado por plataforma elevadora sobre mástil

- Propiedad del archivo: CYPE INGENIEROS, S.A.
- Formato: FIEBDC-3/2002
- Divisa: EUR
- Costes indirectos: 3.00 %
- Gastos generales: 13.00 %
- Beneficio industrial: 6.00 %
- IVA: 16.00 %

## 0 Actuaciones previas

### 0X Andamios y maquinaria de elevación

#### 0XA Andamios

**0XA020** Ud Transporte a obra y retirada de andamio eléctrico, formado por plataforma elevadora sobre mástil.
Transporte a obra y retirada de andamio eléctrico, formado por plataforma elevadora sobre mástil, para trabajos de rehabilitación de fachadas.
Criterio de medición de proyecto: Número de unidades previstas, según documentación gráfica de Proyecto.
Criterio de medición de obra: Se medirá el número de unidades realmente ejecutadas según especificaciones de Proyecto.

| Código | Ud | Descripción | Rendimiento | Precio | Importe |
|---|---|---|---|---|---|
| mq13and020a1500 | Ud | Transporte a obra y retirada de andamio eléctrico, formado por plataforma elevadora sobre mástil. (maquinaria) | 1.399 | 15.00 | 20.99 |
| % | % | Costes directos complementarios | 2 % | 20.99 | 0.42 |
|  |  | Costes directos |  |  | 21.41 |
