# Jamba

- Propiedad del archivo: CYPE INGENIEROS, S.A.
- Formato: FIEBDC-3/2002
- Divisa: EUR
- Costes indirectos: 3.00 %
- IVA: 21.00 %

## E Estructuras

### EC Cantería

#### ECS Elementos arquitectónicos

**ECS030** m Jamba.
Jamba de granito Gris Mondariz de sección rectangular labrada de 10x20 cm, acabado aserrado en las caras vistas, con los cantos matados, recibida con mortero de cal industrial, color Natural, M-5, suministrado en sacos, para formación de hueco en muro de cantería, y rejuntado entre piezas y de las uniones con los muros con mortero de juntas cementoso mejorado, tipo CG2 W A, según UNE-EN 13888, con absorción de agua reducida y resistencia elevada a la abrasión, color Blanco.
Incluye: Replanteo de las piezas en el hueco. Colocación de reglas y plomadas sujetas al muro. Preparación de la piedra. Colocación. Aplomado, nivelación y alineación de las piezas. Trabado de la jamba con el muro. Rejuntado y limpieza.
Criterio de medición de proyecto: Longitud medida a ejes, según documentación gráfica de Proyecto.
Criterio de medición de obra: Se medirá, a ejes, la longitud realmente ejecutada según especificaciones de Proyecto.

| Código | Ud | Descripción | Rendimiento | Precio | Importe |
|---|---|---|---|---|---|
| mt06jdl020fa | m | Jamba de granito Gris Mondariz de sección rectangular labrada de 10x20 cm, acabado aserrado en las caras vistas, con los cantos matados, según UNE-EN 771-6. (material) | 1.000 | 17.66 | 17.66 |
| mt08aaa010a | m³ | Agua. (material) | 0.004 | 1.50 | 0.01 |
| mt09mcu010aab | t | Mortero industrial para albañilería, de cal, color Natural, categoría M-5 (resistencia a compresión 5 N/mm²), compuesto de cal hidráulica natural, tipo NHL 3,5, según UNE-EN 459-1 y áridos silíceos seleccionados, suministrado en sacos, según UNE-EN 998-2. (material) | 0.018 | 247.23 | 4.45 |
| mt09mcw050ba | kg | Mortero de juntas cementoso mejorado, tipo CG2 W A, según UNE-EN 13888, con absorción de agua reducida y resistencia elevada a la abrasión, color Blanco, compuesto de cemento blanco, cemento gris, áridos calcáreos, resinas sintéticas, aditivos orgánicos e inorgánicos específicos y pigmentos minerales, con muy bajo contenido de sustancias orgánicas volátiles (VOC), extrafino e impermeable al agua, para rejuntado de todo tipo de piezas cerámicas y piedras naturales, para juntas de hasta 3 mm. (material) | 0.095 | 1.23 | 0.12 |
| mo022 | h | Oficial 1ª colocador de piedra natural. (mano de obra) | 0.699 | 23.10 | 16.15 |
| mo060 | h | Ayudante colocador de piedra natural. (mano de obra) | 0.758 | 21.94 | 16.63 |
| % | % | Costes directos complementarios | 2 % | 55.02 | 1.10 |
|  |  | Costes directos |  |  | 56.12 |
