# Retacado con ladrillo cerámico en muro de fábrica

- Propiedad del archivo: CYPE INGENIEROS, S.A.
- Formato: FIEBDC-3/2002
- Divisa: EUR
- Costes indirectos: 3.00 %
- IVA: 21.00 %

## E Estructuras

### EF Fábrica

#### EFY Reparaciones

**EFY040** m² Retacado con ladrillo cerámico en muro de fábrica.
Retacado mediante ladrillo cerámico perforado (panal), para revestir, 24x11,5x9 cm, con juntas horizontales y verticales de 10 mm de espesor, recibido con mortero de cemento industrial, color gris, M-5, suministrado a granel, para rellenar los huecos existentes en muro de fábrica de 1/2 pie de espesor.
Incluye: Retirada de las piezas deterioradas. Saneado del elemento. Limpieza con aire comprimido. Humectación de la superficie. Colocación de los ladrillos por hiladas a nivel. Rejuntado. Limpieza final.
Criterio de medición de proyecto: Superficie medida según documentación gráfica de Proyecto.
Criterio de medición de obra: Se medirá la superficie realmente ejecutada según especificaciones de Proyecto.

| Código | Ud | Descripción | Rendimiento | Precio | Importe |
|---|---|---|---|---|---|
| mt04lpv010a | Ud | Ladrillo cerámico perforado (panal), para revestir, 24x11,5x9 cm, para uso en fábrica protegida (pieza P), densidad 780 kg/m³, según UNE-EN 771-1. (material) | 42.000 | 0.37 | 15.54 |
| mt08aaa010a | m³ | Agua. (material) | 0.006 | 1.50 | 0.01 |
| mt09mif010cb | t | Mortero industrial para albañilería, de cemento, color gris, categoría M-5 (resistencia a compresión 5 N/mm²), suministrado a granel, según UNE-EN 998-2. (material) | 0.034 | 50.20 | 1.71 |
| mq06mms010 | h | Mezclador continuo con silo, para mortero industrial en seco, suministrado a granel. (maquinaria) | 0.148 | 1.94 | 0.29 |
| mo020 | h | Oficial 1ª construcción. (mano de obra) | 0.604 | 23.10 | 13.95 |
| mo077 | h | Ayudante construcción. (mano de obra) | 0.302 | 21.94 | 6.63 |
| mo113 | h | Peón ordinario construcción. (mano de obra) | 0.044 | 21.69 | 0.95 |
| % | % | Costes directos complementarios | 2 % | 39.08 | 0.78 |
|  |  | Costes directos |  |  | 39.86 |
