# Pavimento vinílico heterogéneo, con sistema de instalación "click"

- Propiedad del archivo: CYPE INGENIEROS, S.A.
- Formato: FIEBDC-3/2002
- Divisa: EUR
- Costes indirectos: 3.00 %
- IVA: 21.00 %

## R Revestimientos y trasdosados

### RS Pavimentos

#### RSS De caucho, de linóleo y vinílicos

**RSS047** m² Pavimento vinílico heterogéneo, con sistema de instalación "click".
Pavimento vinílico heterogéneo, de 4,0 mm de espesor total, con capa de uso de 0,70 mm de espesor, con tratamiento de protección superficial a base de poliuretano, color a elegir, suministrado en losetas machihembradas y autoportantes, de 50x50 cm; peso total: 6400 g/m²; clasificación al uso, según UNE-EN ISO 10874: clase 23 para uso doméstico; clase 34 para uso comercial; clase 43 para uso industrial; reducción del ruido de impactos 6 dB, según UNE-EN ISO 10140; Euroclase Bfl-s1 de reacción al fuego, según UNE-EN 13501-1. Colocación en obra: mediante el sistema 'click', sobre capa fina de nivelación.
Criterio de valoración económica: El precio no incluye la capa fina de nivelación.
Incluye: Replanteo y recorte del pavimento. Colocación del pavimento. Limpieza final del pavimento.
Criterio de medición de proyecto: Superficie útil, medida según documentación gráfica de Proyecto, deduciendo los huecos de superficie mayor de 1 m².
Criterio de medición de obra: Se medirá la superficie realmente ejecutada según especificaciones de Proyecto, deduciendo los huecos de superficie mayor de 1 m².

| Código | Ud | Descripción | Rendimiento | Precio | Importe |
|---|---|---|---|---|---|
| mt18dsi080a | m² | Losetas heterogéneas machihembradas y autoportantes, de PVC, de 50x50 cm y 4 mm de espesor total, con capa de uso de 0,70 mm de espesor, con tratamiento de protección superficial a base de poliuretano, color a elegir; peso total: 6400 g/m²; clasificación al uso, según UNE-EN ISO 10874: clase 23 para uso doméstico; clase 34 para uso comercial; clase 43 para uso industrial; reducción del ruido de impactos 6 dB, según UNE-EN ISO 10140; Euroclase Bfl-s1 de reacción al fuego, según UNE-EN 13501-1. (material) | 1.050 | 32.50 | 34.13 |
| op00tra010 |  | Trazador de juntas. | 1.000 | 0.00 | 0.00 |
| op00cor040 |  | Cortadora de bordes. | 1.000 | 0.00 | 0.00 |
| mo026 | h | Oficial 1ª instalador de revestimientos flexibles. (mano de obra) | 0.238 | 23.10 | 5.50 |
| mo064 | h | Ayudante instalador de revestimientos flexibles. (mano de obra) | 0.119 | 21.94 | 2.61 |
| % | % | Costes directos complementarios | 2 % | 42.24 | 0.84 |
|  |  | Costes directos |  |  | 43.08 |
