# Cuadro eléctrico provisional de obra

- Propiedad del archivo: CYPE INGENIEROS, S.A.
- Formato: FIEBDC-3/2002
- Divisa: EUR
- Costes indirectos: 3.00 %
- IVA: 21.00 %

## Y Seguridad y salud

### YC Sistemas de protección colectiva

#### YCS Protección eléctrica

**YCS020** Ud Cuadro eléctrico provisional de obra.
Cuadro eléctrico provisional de obra para una potencia máxima de 5 kW, compuesto por armario de distribución con dispositivo de emergencia, tomas y los interruptores automáticos magnetotérmicos y diferenciales necesarios, amortizable en 4 usos.
Criterio de medición de proyecto: Número de unidades previstas, según Estudio o Estudio Básico de Seguridad y Salud.
Criterio de medición de obra: Se medirá el número de unidades realmente colocadas según especificaciones de Estudio o Estudio Básico de Seguridad y Salud.

| Código | Ud | Descripción | Rendimiento | Precio | Importe |
|---|---|---|---|---|---|
| mt50spe020a | Ud | Cuadro eléctrico provisional de obra para una potencia máxima de 5 kW, compuesto por armario de distribución con dispositivo de emergencia, con grados de protección IP55 e IK07, 3 tomas con dispositivo de bloqueo y los interruptores automáticos magnetotérmicos y diferenciales necesarios, Incluso elementos de fijación y regletas de conexión. (material) | 0.250 | 1425.97 | 356.49 |
| mo119 | h | Oficial 1ª Seguridad y Salud. (mano de obra) | 1.156 | 23.10 | 26.70 |
| mo120 | h | Peón Seguridad y Salud. (mano de obra) | 1.156 | 21.69 | 25.07 |
| % | % | Costes directos complementarios | 2 % | 408.26 | 8.17 |
|  |  | Costes directos |  |  | 416.43 |
