# Rehabilitación energética de fachada

- Propiedad del archivo: CYPE INGENIEROS, S.A.
- Formato: FIEBDC-3/2002
- Divisa: EUR
- Costes indirectos: 0.03 %
- IVA: 21.00 %

## Z Rehabilitación energética

### ZF Cerramientos verticales: adición de aislamiento térmico

#### ZFG Sistemas de aislamiento exterior y revestimiento de fachadas

**ZFG020** m² Rehabilitación energética de fachada, mediante revestimiento exterior de fachada W681 "KNAUF" Aquapanel compuesto por una estructura metálica de acero galvanizado de perfiles horizontales de 30x30 y maestras verticales de 60x27 mm y 0,6 mm de espesor con una modulación de 400 mm, sobre la que se atornilla una placa Aquapanel Outdoor de 12,5 mm de espesor, fijada al soporte base con escuadras y creando una cámara de aire de 20 mm de espesor mínimo; aislamiento de panel rígido de lana mineral, según UNE-EN 13162, no revestido, de 40 mm de espesor, fijado al soporte base y mortero para revestimiento exterior acabado pétreo.
Rehabilitación energética de fachada, mediante revestimiento exterior de fachada W681 "KNAUF" compuesto por una estructura metálica de acero galvanizado de perfiles horizontales de 30x30 y maestras verticales de 60x27 mm y 0,6 mm de espesor con una modulación de 400 mm, sobre la que se atornilla una placa Aquapanel Outdoor de 12,5 mm de espesor, fijada al soporte base con escuadras y creando una cámara de aire de 20 mm de espesor mínimo; aislamiento de panel rígido de lana mineral, según UNE-EN 13162, no revestido, de 40 mm de espesor, resistencia térmica 1,15 m²K/W, conductividad térmica 0,034 W/(mK), colocado a tope para evitar puentes térmicos, fijado al soporte base y posterior sellado de todas las uniones entre paneles con cinta de sellado de juntas y mortero para revestimiento exterior acabado pétreo. Entre los perfiles y la placa exterior se colocará una barrera impermeable al agua Tyvek. Incluso p/p de banda acústica, tornillos, fijaciones, cinta autoadhesiva, mortero y cinta de juntas, mortero superficial y malla de fibra de vidrio e imprimación. Totalmente montado.
Incluye: Replanteo. Colocación de la banda acústica. Fijación de las escuadras al soporte base. Corte y preparación del aislamiento. Fijación del aislamiento. Fijación de la estructura metálica. Colocación de la lámina impermeabilizante. Colocación y atornillado de la placa a la estructura. Tratamiento de huecos. Enrasado y alisado con mortero de juntas. Colocación de cinta de juntas. Extendido de la capa de mortero base y colocación de la malla. Aplicación de la capa de imprimación. Aplicación de la capa de mortero.
Criterio de medición de proyecto: Superficie medida según documentación gráfica de Proyecto, sin duplicar esquinas ni encuentros, deduciendo los huecos de superficie mayor de 3 m².
Criterio de medición de obra: Se medirá la superficie realmente ejecutada según especificaciones de Proyecto, sin duplicar esquinas ni encuentros, deduciendo los huecos de superficie mayor de 3 m².

| Código | Ud | Descripción | Rendimiento | Precio | Importe |
|---|---|---|---|---|---|
| mt12pck020d | m | Banda acústica de dilatación "KNAUF" de 95 mm de anchura. (material) | 1.000 | 0.53 | 0.53 |
| mt12pak150b | Ud | Escuadra de acero galvanizado, de 120x50 mm, 60 mm de anchura y 2 mm de espesor, "KNAUF". (material) | 1.600 | 1.44 | 2.30 |
| mt12psg220 | Ud | Fijación compuesta por taco y tornillo 5x27. (material) | 3.200 | 0.06 | 0.19 |
| mt16lra020zo | m² | Panel rígido de lana mineral, según UNE-EN 13162, no revestido, de 40 mm de espesor, resistencia térmica 1,15 m²K/W, conductividad térmica 0,034 W/(mK). (material) | 1.000 | 4.96 | 4.96 |
| mt16aaa030 | m | Cinta autoadhesiva para sellado de juntas. (material) | 0.440 | 0.30 | 0.13 |
| mt12pfk012a | m | Perfil U 30/30 de chapa de acero galvanizado, sistemas "KNAUF", espesor 0,55 mm. (material) | 0.700 | 1.43 | 1.00 |
| mt12pfk011a | m | Maestra 60/27 "KNAUF" de chapa de acero galvanizado. (material) | 2.750 | 1.64 | 4.51 |
| mt12pak070 | m² | Lámina impermeable al agua y permeable al vapor de agua, Tyvek Aquapanel Outdoor "KNAUF". (material) | 1.100 | 5.14 | 5.65 |
| mt12pak010a | m² | Placa Aquapanel Outdoor "KNAUF" 12,5x1200x2400 con alma de cemento Portland, revestida con una capa de fibra de vidrio embebida en ambas caras. (material) | 1.000 | 26.16 | 26.16 |
| mt12pak040b | Ud | Tornillo Aquapanel Maxi TB 39 mm "KNAUF". (material) | 20.000 | 0.09 | 1.80 |
| mt12pak060 | kg | Mortero de juntas Aquapanel "KNAUF", color gris. (material) | 0.600 | 2.75 | 1.65 |
| mt12pak050 | m | Cinta de juntas Aquapanel Outdoor "KNAUF". (material) | 2.100 | 0.56 | 1.18 |
| mt12pak100a | m² | Malla superficial Aquapanel Outdoor "KNAUF" de fibra de vidrio, color blanco. (material) | 1.100 | 2.31 | 2.54 |
| mt12pak090a | kg | Mortero superficial Aquapanel "KNAUF", color blanco. (material) | 7.800 | 1.76 | 13.73 |
| mt12pak085 | l | Imprimación incolora al siloxano GRC "KNAUF". (material) | 0.150 | 4.10 | 0.62 |
| mt12pak120 | kg | Imprimación a base de copolímeros acrílicos modificados GRC "KNAUF", color a elegir, para mortero de acabado pétreo. (material) | 0.150 | 3.80 | 0.57 |
| mt12pak130 | kg | Mortero GRC "KNAUF", a base de copolímeros acrílicos modificados con siloxano, acabado pétreo, color a elegir. (material) | 0.400 | 4.40 | 1.76 |
| op00ato010 |  | Atornillador. | 1.000 | 0.00 | 0.00 |
| mo048 | h | Oficial 1ª montador de sistemas de fachadas prefabricadas. (mano de obra) | 0.694 | 17.82 | 12.37 |
| mo091 | h | Ayudante montador de sistemas de fachadas prefabricadas. (mano de obra) | 0.694 | 16.13 | 11.19 |
| % | % | Costes directos complementarios | 2 % | 92.84 | 1.86 |
|  |  | Costes directos |  |  | 94.70 |
