# Columna de terreno consolidado con inyecciones de lechada de cemento a presión

- Propiedad del archivo: CYPE Ingenieros S.A.
- Formato: FIEBDC-3/2016
- Programa: Generador de precios de la construcción. CYPE Ingenieros, S.A.
- Fecha: 23/01/2025
- Divisa: EUR
- Costes indirectos: 3 %
- IVA: 21 %

## A Acondicionamiento del terreno

### AM Mejoras del terreno

#### AMI Inyecciones

**AMI010** m Columna de terreno consolidado con inyecciones de lechada de cemento a presión.
Columna de terreno consolidado con inyecciones de lechada de cemento a presión, 300 kg/m de consumo medio de cemento, realizada con la técnica del tubo-manguito, mediante la perforación y colocación en el terreno de tubos provistos de válvulas, a través de las cuales se inyecta a presión la lechada de cemento.
Incluye: Replanteo de las perforaciones. Perforación y colocación de los tubos-manguito. Preparación de la lechada. Inyección a presión de la lechada de cemento. Recogida de sobrantes y carga manual a contenedor.
Criterio de medición de proyecto: Longitud medida según documentación gráfica de Proyecto.
Criterio de medición de obra: Se medirá la longitud realmente ejecutada según especificaciones de Proyecto.

| Código | Ud | Descripción | Rendimiento | Precio | Importe |
|---|---|---|---|---|---|
| mt08aaa010a | m³ | Agua. (material) | 0.375 | 1.5 | 0.563 |
| mt08cet020a | t | Cemento CEM II / A-P 32,5 N, a granel, según UNE-EN 197-1. (material) | 0.3 | 92.76 | 27.828 |
| mq03mpi040 | h | Equipo para inyecciones de lechada de cemento, con bomba de presión y carro de perforación para taladros. (maquinaria) | 0.104 | 453.6 | 47.174 |
| mo020 | h | Oficial 1ª construcción. (mano de obra) | 0.217 | 23.1 | 5.013 |
| mo113 | h | Peón ordinario construcción. (mano de obra) | 0.108 | 21.69 | 2.343 |
| mo112 | h | Peón especializado construcción. (mano de obra) | 0.108 | 22.05 | 2.381 |
| % | % | Costes directos complementarios | 2 % | 85.302 | 1.706 |
|  |  | Costes directos |  |  | 87.008 |

Residuos:
- colocación: mt08cet020a Cemento CEM II / A-P 32,5 N, a granel, según UNE-EN 197-1; factor de residuo 0.0063

## Recursos

**mt08aaa010a** m³ Agua
Datos técnicos: Coste energético 60.000 MJ; Emisión de CO2 30.000 kg

**mt08cet020a** t Cemento CEM II / A-P 32,5 N, a granel, según UNE-EN 197-1
Datos técnicos: Coste energético 3500.000 MJ; Emisión de CO2 650.000 kg; Código LER 17 01 01; Masa del elemento 1000 kg; Volumen 0.666667 m3
