# Arqueta prefabricada con colector

- Propiedad del archivo: CYPE Ingenieros S.A.
- Formato: FIEBDC-3/2016
- Programa: Generador de precios de la construcción. CYPE Ingenieros, S.A.
- Fecha: 24/01/2025
- Divisa: EUR
- Costes indirectos: 3 %
- IVA: 21 %

## I Instalaciones

### IC Calefacción, refrigeración, climatización y A.C.S.

#### ICU Geotermia

**ICU020** Ud Arqueta prefabricada con colector.
Arqueta para la conexión de sondas geotérmicas, de polietileno (PE), dimensiones exteriores 660x460x500 mm, con tapa, conexiones de 63 mm de diámetro y 5,8 mm de espesor con la bomba de calor geotérmica y de 32 mm de diámetro y 2,9 mm de espesor con las sondas geotérmicas, para 4 circuitos, de 19,4 kg, con colector formado por módulo de impulsión y módulo de retorno, de 40 mm de diámetro, con caudalímetro para cada circuito, llave de corte en cada módulo y purgador de aire, sobre solera de hormigón en masa HM-20/B/20/X0 de 15 cm de espesor.
Criterio de valoración económica: El precio no incluye la excavación ni el relleno del trasdós.
Incluye: Replanteo. Vertido y compactación del hormigón en formación de solera. Colocación de la arqueta prefabricada. Conexionado de todos los circuitos. Colocación de la tapa. Comprobación de su correcto funcionamiento.
Criterio de medición de proyecto: Número de unidades previstas, según documentación gráfica de Proyecto.
Criterio de medición de obra: Se medirá el número de unidades realmente ejecutadas según especificaciones de Proyecto.

| Código | Ud | Descripción | Rendimiento | Precio | Importe |
|---|---|---|---|---|---|
| mt10hmf010tLb | m³ | Hormigón HM-20/B/20/X0, fabricado en central. (material) | 0.137 | 85.8 | 11.755 |
| mt38arg010c | Ud | Arqueta para la conexión de sondas geotérmicas, de polietileno (PE), dimensiones exteriores 660x460x500 mm, con tapa, conexiones de 63 mm de diámetro y 5,8 mm de espesor con la bomba de calor geotérmica y de 32 mm de diámetro y 2,9 mm de espesor con las sondas geotérmicas, para 4 circuitos, de 19,4 kg, con colector formado por módulo de impulsión y módulo de retorno, de 40 mm de diámetro, con caudalímetro para cada circuito, llave de corte en cada módulo y purgador de aire. (material) | 1 | 1629.6 | 1629.600 |
| mo020 | h | Oficial 1ª construcción. (mano de obra) | 1.002 | 23.1 | 23.146 |
| mo113 | h | Peón ordinario construcción. (mano de obra) | 0.701 | 21.69 | 15.205 |
| mo008 | h | Oficial 1ª fontanero. (mano de obra) | 0.3 | 23.74 | 7.122 |
| % | % | Costes directos complementarios | 2 % | 1686.828 | 33.737 |
|  |  | Costes directos |  |  | 1720.565 |

Residuos:
- colocación: mt10hmf010tLb Hormigón HM-20/B/20/X0, fabricado en central; factor de residuo 0.00135719

## Recursos

**mt10hmf010tLb** m³ Hormigón HM-20/B/20/X0, fabricado en central
Datos técnicos: Coste energético 1840.000 MJ; Emisión de CO2 230.000 kg; Código LER 17 01 01; Masa del elemento 2300 kg; Volumen 1.533333 m3

**mt38arg010c** Ud Arqueta para la conexión de sondas geotérmicas
Datos técnicos: Coste energético 2658.622 MJ; Emisión de CO2 94.357 kg
Residuos:
- embalaje: re150101 Envases de papel y cartón. (componente de residuo); rendimiento 0.086 kg; Código LER 15 01 01; Masa del elemento 1 kg; Volumen 0.001333 m3
