# Rejilla para exteriores

- Propiedad del archivo: CYPE Ingenieros S.A.
- Formato: FIEBDC-3/2016
- Programa: Generador de precios de la construcción. CYPE Ingenieros, S.A.
- Fecha: 22/11/2021
- Divisa: EUR
- Costes indirectos: 3 %
- IVA: 21 %

## I Instalaciones

### IV Ventilación

#### IVM Ventilación mecánica para viviendas

**IVM024** Ud Rejilla para exteriores.
Rejilla cuadrada de acero, acabado lacado, color blanco, código de pedido 11091890, "ALDES", con filtro de aire y regulador de caudal de aire, para conducto de admisión o extracción, de 125 mm de diámetro. Incluso elementos de fijación.
Incluye: Replanteo. Colocación y fijación.
Criterio de medición de proyecto: Número de unidades previstas, según documentación gráfica de Proyecto.
Criterio de medición de obra: Se medirá el número de unidades realmente ejecutadas según especificaciones de Proyecto.

| Código | Ud | Descripción | Rendimiento | Precio | Importe |
|---|---|---|---|---|---|
| mt42ald142a | Ud | Rejilla cuadrada de acero, acabado lacado, color blanco, código de pedido 11091890, "ALDES", con filtro de aire y regulador de caudal de aire, para conducto de admisión o extracción, de 125 mm de diámetro, con elementos de fijación. (material) | 1 | 128 | 128.000 |
| mo011 | h | Oficial 1ª montador. (mano de obra) | 0.27 | 19.56 | 5.281 |
| mo080 | h | Ayudante montador. (mano de obra) | 0.27 | 18.05 | 4.874 |
| % | % | Costes directos complementarios | 2 % | 138.155 | 2.763 |
|  |  | Costes directos |  |  | 140.918 |
