# Barrera de vapor para tarima flotante de madera

- Propiedad del archivo: CYPE Ingenieros S.A.
- Formato: FIEBDC-3/2016
- Programa: Generador de precios de la construcción. CYPE Ingenieros, S.A.
- Fecha: 04/12/2022
- Divisa: EUR
- Costes indirectos: 3 %
- IVA: 21 %

## N Aislamientos e impermeabilizaciones

### NE Estanqueidad

#### NEL Láminas para el control del vapor

**NEL051** m² Barrera de vapor para tarima flotante de madera.
Film impermeable de polietileno de baja densidad (LDPE) de 0,2 mm de espesor y 200 g/m² de masa superficial, color blanco, de 200 m de espesor de aire equivalente frente a la difusión de vapor de agua, según UNE-EN 1931. Colocación en obra: con solapes, directamente sobre el soporte. Incluso cinta autoadhesiva para sellado de juntas.
Incluye: Limpieza y preparación de la superficie. Corte y preparación. Sellado de juntas.
Criterio de medición de proyecto: Superficie medida según documentación gráfica de Proyecto.
Criterio de medición de obra: Se medirá la superficie realmente ejecutada según especificaciones de Proyecto.

| Código | Ud | Descripción | Rendimiento | Precio | Importe |
|---|---|---|---|---|---|
| mt16png020f | m² | Film impermeable de polietileno de baja densidad (LDPE) de 0,2 mm de espesor y 200 g/m² de masa superficial, color blanco, de 200 m de espesor de aire equivalente frente a la difusión de vapor de agua, según UNE-EN 1931. (material) | 1.15 | 1.13 | 1.300 |
| mt16aaa030 | m | Cinta autoadhesiva para sellado de juntas. (material) | 0.44 | 0.3 | 0.132 |
| mo025 | h | Oficial 1ª instalador de pavimentos de madera. (mano de obra) | 0.011 | 21.41 | 0.236 |
| mo063 | h | Ayudante instalador de pavimentos de madera. (mano de obra) | 0.011 | 20.34 | 0.224 |
| % | % | Costes directos complementarios | 2 % | 1.892 | 0.038 |
|  |  | Costes directos |  |  | 1.930 |

Residuos:
- colocación: mt16png020f; factor de residuo 0.06

## Recursos

**mt16png020f** m² Film impermeable de polietileno de baja densidad (LDPE) de 0,2 mm de espesor y 200 g/m² de masa superficial
Datos técnicos: Coste energético 29.733 MJ; Emisión de CO2 1.087 kg; Código LER 17 06 04; Masa del elemento 0.2 kg; Volumen 0.000333 m3
Residuos:
- embalaje: re170203 Plástico. (componente de residuo); rendimiento 0.024 kg; Código LER 17 02 03; Masa del elemento 1 kg; Volumen 0.001667 m3
