# Pasillo técnico peatonal de baldosas aislantes

- Propiedad del archivo: CYPE Ingenieros S.A.
- Formato: FIEBDC-3/2016
- Programa: Generador de precios de la construcción. CYPE Ingenieros, S.A.
- Fecha: 14/07/2021
- Divisa: EUR
- Costes indirectos: 3 %
- IVA: 21 %

## Q Cubiertas

### QA Planas

#### QAD No transitables, no ventiladas

**QAD025** m² Pasillo técnico peatonal de baldosas aislantes, formadas por 35 mm de mortero y 60 mm de poliestireno extruido, de 600x400 mm, color gris, acabado poroso, colocadas directamente sobre la capa separadora, en cubierta plana no transitable, con grava.
Pasillo técnico peatonal de baldosas aislantes, formadas por 35 mm de mortero y 60 mm de poliestireno extruido, de 600x400 mm, color gris, acabado poroso, colocadas directamente sobre la capa separadora, en cubierta plana no transitable, con grava.
Incluye: Replanteo y corte de las baldosas. Colocación de las baldosas.
Criterio de medición de proyecto: Superficie medida según documentación gráfica de Proyecto.
Criterio de medición de obra: Se medirá la superficie realmente ejecutada según especificaciones de Proyecto.
Criterio de valoración económica: El precio no incluye la capa separadora.

| Código | Ud | Descripción | Rendimiento | Precio | Importe |
|---|---|---|---|---|---|
| mt15lfc010c | m² | Baldosa aislante, formada por 35 mm de mortero y 60 mm de poliestireno extruido, conductividad térmica 0,034 W/(mK). (material) | 1.05 | 23.51 | 24.686 |
| mo020 | h | Oficial 1ª construcción. (mano de obra) | 0.274 | 19.03 | 5.214 |
| mo113 | h | Peón ordinario construcción. (mano de obra) | 0.274 | 17.82 | 4.883 |
| % | % | Costes directos complementarios | 2 % | 34.783 | 0.696 |
|  |  | Costes directos |  |  | 35.479 |

Residuos:
- colocación: mt15lfc010c Baldosa aislante, formada por 35 mm de mortero y 60 mm de poliestireno extruido, conductividad térmica 0,034 W/(mK); factor de residuo 0.055

## Recursos

**mt15lfc010c** m² Baldosa aislante, formada por 35 mm de mortero y 60 mm de poliestireno extruido, conductividad térmica 0,034 W/(mK)
Datos técnicos: Coste energético 233.588 MJ; Emisión de CO2 15.724 kg; Código LER 17 01 01; Masa del elemento 66.9 kg; Volumen 0.0446 m3
Residuos:
- embalaje: re170203 Plástico. (componente de residuo); rendimiento 0.004 kg; Código LER 17 02 03; Masa del elemento 1 kg; Volumen 0.001667 m3
