# Capa de terminación de revoco de mortero de cal sobre capa base, en paramento exterior

- Propiedad del archivo: CYPE Ingenieros S.A.
- Formato: FIEBDC-3/2016
- Programa: Generador de precios de la construcción. CYPE Ingenieros, S.A.
- Fecha: 09/02/2026
- Divisa: EUR
- Costes indirectos: 3 %
- IVA: 21 %

## R Revestimientos y trasdosados

### RB Morteros industriales para revoco y enlucido

#### RBA Morteros de cal

**RBA030** m² Capa de terminación de revoco de mortero de cal sobre capa base, en paramento exterior.
Capa de terminación de revoco de mortero de cal, tipo CR CSI W2, según UNE-EN 998-1, color a elegir, de 10 mm de espesor, con acabado liso lavado, aplicado manualmente, sobre capa base de mortero, en paramento exterior, vertical.
Criterio de valoración económica: El precio incluye la protección de los elementos del entorno que puedan verse afectados durante los trabajos y la resolución de puntos singulares, pero no incluye la capa base de mortero.
Incluye: Despiece de paños de trabajo. Preparación del mortero. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 1.5 | 0.008 |
| mt28moc030b | kg | Mortero de cal, tipo CR CSI W2, según UNE-EN 998-1, para uso en interiores o en exteriores, color a elegir, compuesto de cal aérea, pigmentos minerales y aditivos orgánicos e inorgánicos, suministrado en sacos. (material) | 16 | 0.46 | 7.360 |
| mt27wav020a | m | Cinta adhesiva de pintor, de 25 mm de anchura. (material) | 1 | 0.1 | 0.100 |
| mo039 | h | Oficial 1ª revocador. (mano de obra) | 0.662 | 23.97 | 15.868 |
| mo111 | h | Peón especializado revocador. (mano de obra) | 0.338 | 23.25 | 7.859 |
| % | % | Costes directos complementarios | 4 % | 31.195 | 1.248 |
|  |  | Costes directos |  |  | 32.443 |

Residuos:
- colocación: mt28moc030b; factor de residuo 0.0198
- colocación: mt27wav020a Cinta adhesiva de pintor, de 25 mm de anchura; factor de residuo 0.0441176

## Recursos

**mt08aaa010a** m³ Agua
Datos técnicos: Coste energético 60.000 MJ; Emisión de CO2 30.000 kg

**mt28moc030b** kg Mortero de cal, tipo CR CSI W2
Datos técnicos: Coste energético 4.265 MJ; Emisión de CO2 0.258 kg; Código LER 17 01 01; Masa del elemento 1 kg; Volumen 0.000667 m3
Residuos:
- embalaje: re150101 Envases de papel y cartón. (componente de residuo); rendimiento 0.009 kg; Código LER 15 01 01; Masa del elemento 1 kg; Volumen 0.001333 m3

**mt27wav020a** m Cinta adhesiva de pintor, de 25 mm de anchura
Datos técnicos: Coste energético 0.002 MJ; Emisión de CO2 0.003 kg; Código LER 20 01 01; Masa del elemento 0.0034 kg; Volumen 0.000005 m3
