# Capa de terminación de estuco de mortero natural de cal sin aditivos sobre capa base, en paramento interior

- Propiedad del archivo: CYPE Ingenieros S.A.
- Formato: FIEBDC-3/2016
- Programa: Generador de precios de la construcción. CYPE Ingenieros, S.A.
- Fecha: 29/10/2025
- Divisa: EUR
- Costes indirectos: 3 %
- IVA: 21 %

## R Revestimientos y trasdosados

### RB Morteros industriales para revoco y enlucido

#### RBL Morteros naturales de cal sin aditivos

**RBL041** m² Capa de terminación de estuco de mortero natural de cal sin aditivos sobre capa base, en paramento interior.
Capa de terminación de estuco de mortero de cal sin aditivos, formada por una capa de regularización de mortero natural de cal sin aditivos, tipo GP CSII W1, según UNE-EN 998-1, de color blanco, de 2 mm de espesor, sobre la que se aplica una segunda capa de mortero natural de cal sin aditivos, tipo CR CSII W1, según UNE-EN 998-1, de color Beige, de 2 mm de espesor, con acabado fratasado, aplicado manualmente, sobre capa base de mortero natural de cal sin aditivos, en paramento interior vertical, de hasta 3 m de altura.
Criterio de valoración económica: El precio incluye la protección de los elementos del entorno que puedan verse afectados durante los trabajos y la resolución de puntos singulares, pero no incluye la capa base de mortero.
Incluye: Despiece de paños de trabajo. Preparación del mortero. Aplicación del mortero. Realización de juntas y puntos singulares. Ejecución del acabado. Curado del mortero.
Criterio de medición de proyecto: Superficie medida según documentación gráfica de Proyecto, deduciendo el 50% de los huecos entre 2 y 4 m² y el 100% de los huecos mayores de 4 m², añadiendo a cambio, en estos últimos, la superficie de la parte interior del hueco, correspondiente al desarrollo de jambas y dinteles. En los huecos que no se deduzcan, o que se deduzcan parcialmente, están incluidos los trabajos de realizar la superficie interior del hueco.
Criterio de medición de obra: Se medirá la superficie realmente ejecutada según especificaciones de Proyecto, deduciendo el 50% de los huecos entre 2 y 4 m² y el 100% de los huecos mayores de 4 m², añadiendo a cambio, en estos últimos, la superficie de la parte interior del hueco, correspondiente al desarrollo de jambas y dinteles. En los huecos que no se deduzcan, o que se deduzcan parcialmente, están incluidos los trabajos de realizar la superficie interior del hueco.

| Código | Ud | Descripción | Rendimiento | Precio | Importe |
|---|---|---|---|---|---|
| mt08aaa010a | m³ | Agua. (material) | 0.005 | 1.5 | 0.008 |
| mt28mcu021b | kg | Mortero natural de cal sin aditivos, tipo GP CSII W1, según UNE-EN 998-1, para uso en interiores o en exteriores, de color blanco, compuesto por cal hidratada en polvo CL 90-S, según UNE-EN 459-1, áridos seleccionados, sin pigmentación y marmolina, suministrado en sacos. (material) | 4 | 0.59 | 2.360 |
| mt28mcu020be1 | kg | Mortero natural de cal sin aditivos, tipo CR CSII W1, según UNE-EN 998-1, para uso en interiores o en exteriores, de color Beige, compuesto por cal hidratada en polvo CL 90-S, según UNE-EN 459-1, áridos seleccionados, pigmentos minerales y marmolina, suministrado en sacos. (material) | 4 | 1.69 | 6.760 |
| mt27wav020a | m | Cinta adhesiva de pintor, de 25 mm de anchura. (material) | 0.75 | 0.1 | 0.075 |
| mo039 | h | Oficial 1ª revocador. (mano de obra) | 1.074 | 23.1 | 24.809 |
| mo111 | h | Peón especializado revocador. (mano de obra) | 0.305 | 22.4 | 6.832 |
| % | % | Costes directos complementarios | 4 % | 40.844 | 1.634 |
|  |  | Costes directos |  |  | 42.478 |

Residuos:
- colocación: mt28mcu021b; factor de residuo 0.018767
- colocación: mt28mcu020be1; factor de residuo 0.0066
- colocación: mt27wav020a Cinta adhesiva de pintor, de 25 mm de anchura; factor de residuo 0.0441176

## Recursos

**mt08aaa010a** m³ Agua
Datos técnicos: Coste energético 60.000 MJ; Emisión de CO2 30.000 kg

**mt28mcu021b** kg Mortero natural de cal sin aditivos
Datos técnicos: Coste energético 7.875 MJ; Emisión de CO2 0.608 kg; Código LER 17 01 01; Masa del elemento 1 kg; Volumen 0.000667 m3
Residuos:
- embalaje: re150101 Envases de papel y cartón. (componente de residuo); rendimiento 0.009 kg; Código LER 15 01 01; Masa del elemento 1 kg; Volumen 0.001333 m3

**mt28mcu020be1** kg Mortero natural de cal sin aditivos
Datos técnicos: Coste energético 7.878 MJ; Emisión de CO2 0.612 kg; Código LER 17 01 01; Masa del elemento 1 kg; Volumen 0.000667 m3
Residuos:
- embalaje: re150101 Envases de papel y cartón; rendimiento 0.014 kg

**mt27wav020a** m Cinta adhesiva de pintor, de 25 mm de anchura
Datos técnicos: Coste energético 0.002 MJ; Emisión de CO2 0.003 kg; Código LER 20 01 01; Masa del elemento 0.0034 kg; Volumen 0.000005 m3
