# Rodapié de madera

- Propiedad del archivo: CYPE Ingenieros S.A.
- Formato: FIEBDC-3/2016
- Programa: Generador de precios de la construcción. CYPE Ingenieros, S.A.
- Fecha: 24/01/2025
- Divisa: EUR
- Costes indirectos: 3 %
- IVA: 21 %

## R Revestimientos y trasdosados

### RS Pavimentos

#### RSM De madera

**RSM050** m Rodapié de madera.
Rodapié de madera maciza de pino, de 60x10 mm, acabado barnizado en taller, fijado al paramento mediante adhesivo.
Incluye: Replanteo. Corte de las piezas. Fijación de las piezas sobre el paramento. Resolución de esquinas y encuentros.
Criterio de medición de proyecto: Longitud medida según documentación gráfica de Proyecto, sin incluir huecos de puertas. No se ha incrementado la medición por roturas y recortes, ya que en la descomposición se ha considerado un 5% más de piezas.
Criterio de medición de obra: Se medirá la longitud realmente ejecutada según especificaciones de Proyecto.

| Código | Ud | Descripción | Rendimiento | Precio | Importe |
|---|---|---|---|---|---|
| mt18rma010ac | m | Rodapié de madera maciza de pino, de 60x10 mm, acabado barnizado en taller. (material) | 1.05 | 3.4 | 3.570 |
| mt18mva070 | l | Adhesivo, con clase de durabilidad D3 según UNE-EN 204. (material) | 0.05 | 3.59 | 0.180 |
| mo025 | h | Oficial 1ª instalador de pavimentos de madera. (mano de obra) | 0.119 | 23.1 | 2.749 |
| % | % | Costes directos complementarios | 2 % | 6.499 | 0.130 |
|  |  | Costes directos |  |  | 6.629 |

Residuos:
- colocación: mt18rma010ac Rodapié de madera maciza de pino, de 60x10 mm, acabado barnizado en taller; factor de residuo 0.0127442
- colocación: mt18mva070 Adhesivo, con clase de durabilidad D3 según UNE-EN 204; factor de residuo 0.06

## Recursos

**mt18rma010ac** m Rodapié de madera maciza de pino, de 60x10 mm, acabado barnizado en taller
Datos técnicos: Coste energético 46.940 MJ; Emisión de CO2 -0.629 kg; Código LER 17 02 01; Masa del elemento 0.344 kg; Volumen 0.000313 m3
Residuos:
- embalaje: re170203 Plástico. (componente de residuo); rendimiento 0.002 kg; Código LER 17 02 03; Masa del elemento 1 kg; Volumen 0.001667 m3

**mt18mva070** l Adhesivo, con clase de durabilidad D3 según UNE-EN 204
Datos técnicos: Coste energético 0.413 MJ; Emisión de CO2 0.021 kg; Código LER 17 09 04; Masa del elemento 1.2 kg; Volumen 0.0008 m3
Residuos:
- embalaje: re150104 Envases metálicos. (componente de residuo); rendimiento 0.042 kg; Código LER 15 01 04; Masa del elemento 1 kg; Volumen 0.001667 m3
