# Eliminación de capa de pintura en paramento de fachada

- Propiedad del archivo: CYPE Ingenieros S.A.
- Formato: FIEBDC-3/2016
- Programa: Generador de precios de la construcción. CYPE Ingenieros, S.A.
- Fecha: 24/01/2025
- Divisa: EUR
- Costes indirectos: 3 %
- IVA: 21 %

## R Revestimientos y trasdosados

### RY Preparaciones, protecciones, reparaciones y refuerzos de revestimientos

#### RYP Preparaciones

**RYP020** m² Eliminación de capa de pintura en paramento de fachada.
Eliminación de capa de pintura plástica, acabado liso, aplicada sobre paramento de fachada, con medios manuales, aplicación con brocha de 0,18 l/m² de decapante universal de alta eficiencia, impregnando la pintura existente, eliminándola con espátula una vez reblandecida y lavado posterior con chorro de agua caliente a presión hasta eliminar los restos de decapante.
Incluye: Protección de los elementos del entorno que puedan verse afectados durante los trabajos. Aplicación del decapante. Eliminación con espátula del material decapado. Lavado de la superficie. Recogida y eliminación del agua de limpieza. Retirada y acopio de los restos generados. Carga de los restos generados sobre camión o contenedor.
Criterio de medición de proyecto: Superficie medida según documentación gráfica de Proyecto.
Criterio de medición de obra: Se medirá la superficie realmente ejecutada según especificaciones de Proyecto.

| Código | Ud | Descripción | Rendimiento | Precio | Importe |
|---|---|---|---|---|---|
| mt27pfj201a | l | Decapante universal de alta eficiencia, a base de disolventes orgánicos, para aplicar con brocha o rodillo. (material) | 0.18 | 15.81 | 2.846 |
| mt08aaa010a | m³ | Agua. (material) | 0.01 | 1.5 | 0.015 |
| mq08lch020a | h | Equipo de chorro de agua a presión. (maquinaria) | 1.159 | 5.77 | 6.687 |
| mo039 | h | Oficial 1ª revocador. (mano de obra) | 0.072 | 23.1 | 1.663 |
| mo111 | h | Peón especializado revocador. (mano de obra) | 0.072 | 22.4 | 1.613 |
| % | % | Costes directos complementarios | 2 % | 12.824 | 0.256 |
|  |  | Costes directos |  |  | 13.080 |

Residuos:
- colocación: mt27pfj201a Decapante universal de alta eficiencia, a base de disolventes orgánicos, para aplicar con brocha o rodillo; factor de residuo 0.0275

## Recursos

**mt27pfj201a** l Decapante universal de alta eficiencia, a base de disolventes orgánicos, para aplicar con brocha o rodillo
Datos técnicos: Coste energético 106.560 MJ; Emisión de CO2 15.717 kg; Código LER 08 01 21; Masa del elemento 1.06 kg; Volumen 0.001178 m3
Residuos:
- embalaje: re150104 Envases metálicos. (componente de residuo); rendimiento 0.057 kg; Código LER 15 01 04; Masa del elemento 1 kg; Volumen 0.001667 m3

**mt08aaa010a** m³ Agua
Datos técnicos: Coste energético 60.000 MJ; Emisión de CO2 30.000 kg
