# Unidad interior de aire acondicionado con distribución por conductos tubulares

- Propiedad del archivo: CYPE Ingenieros S.A.
- Formato: FIEBDC-3/2016
- Programa: Generador de precios de la construcción. CYPE Ingenieros, S.A.
- Fecha: 30/05/2023
- Divisa: EUR
- Costes indirectos: 3 %
- IVA: 21 %

## Z Rehabilitación energética

### ZC Calefacción, climatización y A.C.S.

#### ZCM Unidades autónomas de climatización

**ZCM105** Ud Unidad interior de aire acondicionado con distribución por conductos tubulares.
Rehabilitación energética de edificio mediante la colocación, en sustitución de equipo existente, de unidad interior de aire acondicionado, sistema aire-aire multi-split, para gas R-410A, bomba de calor, alimentación monofásica (230V/50Hz), potencia frigorífica nominal 5 kW (temperatura de bulbo seco 27°C, temperatura de bulbo húmedo 19°C), potencia calorífica nominal 5,8 kW (temperatura de bulbo seco 20°C), de 230x740x455 mm, nivel sonoro (velocidad baja) 33 dBA, caudal de aire (velocidad ultra alta) 780 m³/h, presión de aire (estándar) 32 Pa y control inalámbrico, con embocaduras tubulares,. Incluso elementos para suspensión del techo.
Criterio de valoración económica: El precio no incluye la canalización ni el cableado eléctrico de alimentación.
Incluye: Replanteo. Colocación y fijación. Conexión a las líneas frigoríficas. Conexión a la red eléctrica. Conexión a la red de desagüe. Puesta en marcha.
Criterio de medición de proyecto: Número de unidades previstas, según documentación gráfica de Proyecto.
Criterio de medición de obra: Se medirá el número de unidades realmente ejecutadas según especificaciones de Proyecto.

| Código | Ud | Descripción | Rendimiento | Precio | Importe |
|---|---|---|---|---|---|
| mt42mhi120fqa | Ud | Unidad interior de aire acondicionado, sistema aire-aire multi-split, para gas R-410A, bomba de calor, alimentación monofásica (230V/50Hz), potencia frigorífica nominal 5 kW (temperatura de bulbo seco 27°C, temperatura de bulbo húmedo 19°C), potencia calorífica nominal 5,8 kW (temperatura de bulbo seco 20°C), de 230x740x455 mm, nivel sonoro (velocidad baja) 33 dBA, caudal de aire (velocidad ultra alta) 780 m³/h, presión de aire (estándar) 32 Pa y control inalámbrico. (material) | 1 | 726.38 | 726.380 |
| mt42mhi523a | Ud | Embocaduras tubulares, para unidad interior de aire acondicionado. (material) | 1 | 245 | 245.000 |
| mt42www090 | Ud | Kit de soportes para suspensión del techo, formado por cuatro varillas roscadas de acero galvanizado, con sus tacos, tuercas y arandelas correspondientes. (material) | 1 | 22 | 22.000 |
| mo005 | h | Oficial 1ª instalador de climatización. (mano de obra) | 1.073 | 22 | 23.606 |
| mo104 | h | Ayudante instalador de climatización. (mano de obra) | 1.073 | 20.3 | 21.782 |
| % | % | Costes directos complementarios | 2 % | 1038.768 | 20.775 |
|  |  | Costes directos |  |  | 1059.543 |

## Recursos

**mt42mhi120fqa** Ud Unidad interior de aire acondicionado
Datos técnicos: Coste energético 1096.850 MJ; Emisión de CO2 75.047 kg
Residuos:
- embalaje: re150101 Envases de papel y cartón. (componente de residuo); rendimiento 0.18 kg; Código LER 15 01 01; Masa del elemento 1 kg; Volumen 0.001333 m3
- embalaje: re170203 Plástico. (componente de residuo); rendimiento 0.09 kg; Código LER 17 02 03; Masa del elemento 1 kg; Volumen 0.001667 m3
