# Rehabilitación energética de falso techo. Sistema "ISOVER"

- Propiedad del archivo: CYPE Ingenieros S.A.
- Formato: FIEBDC-3/2016
- Programa: Generador de precios de la construcción. CYPE Ingenieros, S.A.
- Fecha: 26/05/2025
- Divisa: EUR
- Costes indirectos: 3 %
- IVA: 21 %

## Z Rehabilitación energética

### ZH Cerramientos horizontales: adición de aislamiento térmico

#### ZHF Sistemas de aislamiento por el interior, sobre falso techo

**ZHF020** m² Rehabilitación energética de falso techo. Sistema "ISOVER".
Rehabilitación energética de falso techo. Sistema "ISOVER". AISLAMIENTO TERMOACÚSTICO: manta ligera de lana mineral Arena, de alta densidad, Arena Confort "ISOVER", según UNE-EN 13162, revestido por una de sus caras con un velo de vidrio de color negro, de 25 mm de espesor, resistencia térmica 0,65 m²K/W, conductividad térmica 0,037 W/(mK); FALSO TECHO: falso techo continuo suspendido liso (12,5+27+27), constituido por: estructura metálica de acero galvanizado de maestras primarias 60/27 mm con una modulación de 1000 mm y suspendidas del forjado o elemento soporte con cuelgues combinados cada 900 mm, y maestras secundarias fijadas perpendicularmente a las primarias con conectores tipo caballete con una modulación de 500 mm y una capa de placas de yeso laminado A / UNE-EN 520 - 1200 / longitud / 12,5 / con los bordes longitudinales afinados; REVESTIMIENTO: dos manos de pintura plástica, color blanco, acabado mate, textura lisa, (rendimiento: 0,1 l/m² cada mano); previa aplicación de una mano de imprimación a base de copolímeros acrílicos en suspensión acuosa. Incluso banda autoadhesiva desolidarizante, perfiles en U, de acero galvanizado, de 30 mm, fijaciones para el anclaje de los perfiles, tornillería para la fijación de las placas, pasta de juntas, cinta microperforada de papel y accesorios de montaje.
Criterio de valoración económica: El precio incluye las ayudas de albañilería para instalaciones.
Incluye: Replanteo de los ejes de la estructura metálica. Colocación de la banda acústica. Nivelación y fijación de los perfiles perimetrales. Señalización de los puntos de anclaje al forjado o elemento soporte. Nivelación y suspensión de los perfiles primarios y secundarios de la estructura. Corte de las placas. Fijación de las placas. Corte, ajuste y colocación del aislamiento. Recibido de cercos, instalaciones y mecanismos. Tratamiento de juntas. Limpieza de la superficie a pintar. Aplicación de la mano de fondo. Aplicación de dos manos de acabado.
Criterio de medición de proyecto: Superficie medida según documentación gráfica de Proyecto.
Criterio de medición de obra: Se medirá la superficie realmente ejecutada según especificaciones de Proyecto.

| Código | Ud | Descripción | Rendimiento | Precio | Importe |
|---|---|---|---|---|---|
| mt16lvi020i | m² | Manta ligera de lana mineral Arena, de alta densidad, Arena Confort "ISOVER", según UNE-EN 13162, revestido por una de sus caras con un velo de vidrio de color negro, de 25 mm de espesor, resistencia térmica 0,65 m²K/W, conductividad térmica 0,037 W/(mK), Euroclase A2-s1, d0 de reacción al fuego según UNE-EN 13501-1, capacidad de absorción de agua a corto plazo <=1 kg/m² y factor de resistencia a la difusión del vapor de agua 1. (material) | 1.05 | 6.55 | 6.878 |
| mt12psg160a | m | Perfil en U, de acero galvanizado, de 30 mm. (material) | 0.4 | 0.86 | 0.344 |
| mt12psg220 | Ud | Fijación compuesta por taco y tornillo 5x27. (material) | 2 | 0.06 | 0.120 |
| mt12psg210a | Ud | Cuelgue para falsos techos suspendidos. (material) | 1.2 | 0.33 | 0.396 |
| mt12psg210b | Ud | Seguro para la fijación del cuelgue, en falsos techos suspendidos. (material) | 1.2 | 0.04 | 0.048 |
| mt12psg210c | Ud | Conexión superior para fijar la varilla al cuelgue, en falsos techos suspendidos. (material) | 1.2 | 0.57 | 0.684 |
| mt12psg190 | Ud | Varilla de cuelgue. (material) | 1.2 | 0.38 | 0.456 |
| mt12psg050c | m | Maestra 60/27 de chapa de acero galvanizado, de 60 mm de anchura, según UNE-EN 14195. (material) | 3.2 | 0.84 | 2.688 |
| mt12pek020la | Ud | Conector, para maestra 60/27. (material) | 0.6 | 0.2 | 0.120 |
| mt12pek020da | Ud | Conector tipo caballete, para maestra 60/27. (material) | 2.3 | 0.23 | 0.529 |
| mt12psg010a | m² | Placa de yeso laminado A / UNE-EN 520 - 1200 / longitud / 12,5 / con los bordes longitudinales afinados. (material) | 1 | 4.22 | 4.220 |
| mt12psg081c | Ud | Tornillo autoperforante 3,5x25 mm. (material) | 17 | 0.01 | 0.170 |
| mt12psg041b | m | Banda autoadhesiva desolidarizante de espuma de poliuretano de celdas cerradas, de 3,2 mm de espesor y 50 mm de anchura, resistencia térmica 0,10 m²K/W, conductividad térmica 0,032 W/(mK). (material) | 0.4 | 0.24 | 0.096 |
| mt12psg030a | kg | Pasta de juntas, según UNE-EN 13963. (material) | 0.3 | 0.99 | 0.297 |
| mt12psg040a | m | Cinta microperforada de papel, según UNE-EN 13963. (material) | 0.45 | 0.04 | 0.018 |
| mt27pfp010b | l | Imprimación, a base de copolímeros acrílicos en suspensión acuosa, para favorecer la cohesión de soportes poco consistentes y la adherencia de pinturas. (material) | 0.125 | 4.27 | 0.534 |
| mt27pir010a | l | Pintura plástica ecológica para interior, a base de copolímeros acrílicos en dispersión acuosa, dióxido de titanio y pigmentos extendedores seleccionados, color blanco, acabado mate, textura lisa, de gran resistencia al frote húmedo, permeable al vapor de agua, transpirable y resistente a los rayos UV, para aplicar con brocha, rodillo o pistola. (material) | 0.2 | 4.44 | 0.888 |
| mo011 | h | Oficial 1ª montador. (mano de obra) | 0.337 | 23.74 | 8.000 |
| mo080 | h | Ayudante montador. (mano de obra) | 0.145 | 21.94 | 3.181 |
| mo054 | h | Oficial 1ª montador de aislamientos. (mano de obra) | 0.076 | 23.74 | 1.804 |
| mo101 | h | Ayudante montador de aislamientos. (mano de obra) | 0.076 | 21.94 | 1.667 |
| mo038 | h | Oficial 1ª pintor. (mano de obra) | 0.169 | 23.1 | 3.904 |
| mo076 | h | Ayudante pintor. (mano de obra) | 0.02 | 21.94 | 0.439 |
| % | % | Costes directos complementarios | 2 % | 37.481 | 0.750 |
|  |  | Costes directos |  |  | 38.231 |

Residuos:
- colocación: mt16lvi020i; factor de residuo 0.048
- colocación: mt12psg160a Perfil en U, de acero galvanizado, de 30 mm; factor de residuo 0.0188
- colocación: mt12psg190 Varilla de cuelgue; factor de residuo 0.02
- colocación: mt12psg050c Maestra 60/27 de chapa de acero galvanizado, de 60 mm de anchura, según UNE-EN 14195; factor de residuo 0.0188
- colocación: mt12pek020la Conector, para maestra 60/27; factor de residuo 0.02
- colocación: mt12pek020da Conector tipo caballete, para maestra 60/27; factor de residuo 0.02
- colocación: mt12psg010a Placa de yeso laminado A / UNE-EN 520 - 1200 / longitud / 12,5 / con los bordes longitudinales afinados; factor de residuo 0.018
- colocación: mt12psg081c Tornillo autoperforante 3,5x25 mm; factor de residuo 0.00533333
- colocación: mt12psg041b; factor de residuo 0.06
- colocación: mt12psg030a Pasta de juntas, según UNE-EN 13963; factor de residuo 0.03
- colocación: mt12psg040a Cinta microperforada de papel, según UNE-EN 13963; factor de residuo 0.0440299
- colocación: mt27pfp010b; factor de residuo 0.06
- colocación: mt27pir010a; factor de residuo 0.055

## Recursos

**mt16lvi020i** m² Manta ligera de lana mineral Arena
Datos técnicos: Coste energético 41.405 MJ; Emisión de CO2 2.025 kg; Código LER 17 06 04; Masa del elemento 1 kg; Volumen 0.001667 m3
Residuos:
- embalaje: re170203 Plástico. (componente de residuo); rendimiento 0.024 kg; Código LER 17 02 03; Masa del elemento 1 kg; Volumen 0.001667 m3

**mt12psg160a** m Perfil en U, de acero galvanizado, de 30 mm
Datos técnicos: Coste energético 46.887 MJ; Emisión de CO2 1.442 kg; Código LER 17 04 05; Masa del elemento 0.35 kg; Volumen 0.000167 m3
Residuos:
- embalaje: re170203 Plástico; rendimiento 0.005 kg

**mt12psg210a** Ud Cuelgue para falsos techos suspendidos
Datos técnicos: Coste energético 5.663 MJ; Emisión de CO2 0.421 kg
Residuos:
- embalaje: re150101 Envases de papel y cartón. (componente de residuo); rendimiento 0.09 kg; Código LER 15 01 01; Masa del elemento 1 kg; Volumen 0.001333 m3
- embalaje: re170203 Plástico; rendimiento 0.045 kg

**mt12psg190** Ud Varilla de cuelgue
Datos técnicos: Coste energético 6.640 MJ; Emisión de CO2 0.291 kg; Código LER 17 04 05; Masa del elemento 0.3 kg; Volumen 0.000143 m3
Residuos:
- embalaje: re170203 Plástico; rendimiento 0.025 kg

**mt12psg050c** m Maestra 60/27 de chapa de acero galvanizado, de 60 mm de anchura, según UNE-EN 14195
Datos técnicos: Coste energético 70.752 MJ; Emisión de CO2 2.171 kg; Código LER 17 04 05; Masa del elemento 0.53 kg; Volumen 0.000252 m3
Residuos:
- embalaje: re170203 Plástico; rendimiento 0.005 kg

**mt12pek020la** Ud Conector, para maestra 60/27
Datos técnicos: Coste energético 3.687 MJ; Emisión de CO2 0.172 kg; Código LER 17 04 05; Masa del elemento 0.09 kg; Volumen 0.000043 m3
Residuos:
- embalaje: re170203 Plástico; rendimiento 0.025 kg

**mt12pek020da** Ud Conector tipo caballete, para maestra 60/27
Datos técnicos: Coste energético 3.969 MJ; Emisión de CO2 0.183 kg; Código LER 17 04 05; Masa del elemento 0.11 kg; Volumen 0.000052 m3
Residuos:
- embalaje: re170203 Plástico; rendimiento 0.025 kg

**mt12psg010a** m² Placa de yeso laminado A / UNE-EN 520 - 1200 / longitud / 12,5 / con los bordes longitudinales afinados
Datos técnicos: Coste energético 282.157 MJ; Emisión de CO2 4.204 kg; Código LER 17 08 02; Masa del elemento 10.73 kg; Volumen 0.01073 m3
Residuos:
- embalaje: re170203 Plástico; rendimiento 0.004 kg

**mt12psg081c** Ud Tornillo autoperforante 3,5x25 mm
Datos técnicos: Coste energético 0.022 MJ; Emisión de CO2 0.002 kg; Código LER 17 04 05; Masa del elemento 0.0015 kg
Residuos:
- embalaje: re150101 Envases de papel y cartón; rendimiento 0.001 kg

**mt12psg041b** m Banda autoadhesiva desolidarizante de espuma de poliuretano de celdas cerradas
Datos técnicos: Coste energético 1.712 MJ; Emisión de CO2 0.083 kg; Código LER 17 06 04; Masa del elemento 0.0112 kg; Volumen 0.000019 m3
Residuos:
- embalaje: re170203 Plástico; rendimiento 0.001 kg

**mt12psg030a** kg Pasta de juntas, según UNE-EN 13963
Datos técnicos: Coste energético 12.798 MJ; Emisión de CO2 0.436 kg; Código LER 17 08 02; Masa del elemento 1 kg; Volumen 0.001 m3
Residuos:
- embalaje: re170203 Plástico; rendimiento 0.02 kg

**mt12psg040a** m Cinta microperforada de papel, según UNE-EN 13963
Datos técnicos: Coste energético 0.004 MJ; Emisión de CO2 0.006 kg; Código LER 20 01 01; Masa del elemento 0.0067 kg; Volumen 0.000009 m3

**mt27pfp010b** l Imprimación, a base de copolímeros acrílicos en suspensión acuosa
Datos técnicos: Coste energético 78.084 MJ; Emisión de CO2 2.967 kg; Código LER 17 09 04; Masa del elemento 1.03 kg; Volumen 0.000687 m3
Residuos:
- embalaje: re150104 Envases metálicos. (componente de residuo); rendimiento 0.042 kg; Código LER 15 01 04; Masa del elemento 1 kg; Volumen 0.001667 m3

**mt27pir010a** l Pintura plástica ecológica para interior
Datos técnicos: Coste energético 26.811 MJ; Emisión de CO2 1.369 kg; Código LER 08 01 11; Masa del elemento 1.48 kg; Volumen 0.001644 m3
Residuos:
- embalaje: re170203 Plástico; rendimiento 0.023 kg
