# Sustitución de lámpara por lámpara LED

- Propiedad del archivo: CYPE Ingenieros S.A.
- Formato: FIEBDC-3/2016
- Programa: Generador de precios de la construcción. CYPE Ingenieros, S.A.
- Fecha: 24/01/2025
- Divisa: EUR
- Costes indirectos: 3 %
- IVA: 21 %

## Z Rehabilitación energética

### ZI Iluminación

#### ZIA Lámparas

**ZIA010** Ud Sustitución de lámpara por lámpara LED.
Rehabilitación energética en el sistema de alumbrado del edificio mediante la sustitución de lámpara existente por lámpara de filamento led de vidrio acabado mate, casquillo E27, clase de eficiencia energética D, de 3,4 W (equivalente a una lámpara incandescente de 40 W de potencia), color blanco cálido, temperatura de color 2200 K, índice de reproducción cromática mayor de 90, flujo luminoso 470 lúmenes. Incluso desmontaje de la lámpara existente con medios manuales, retirada y carga manual sobre camión o contenedor.
Incluye: Desmontaje de la lámpara. Carga manual del material desmontado sobre camión o contenedor. Replanteo. Colocación de la lámpara. Comprobación de su correcto funcionamiento.
Criterio de medición de proyecto: Número de unidades previstas, según documentación gráfica de Proyecto.
Criterio de medición de obra: Se medirá el número de unidades realmente ejecutadas según especificaciones de Proyecto.

| Código | Ud | Descripción | Rendimiento | Precio | Importe |
|---|---|---|---|---|---|
| mt34llg010aap | Ud | Lámpara de filamento led de vidrio acabado mate, casquillo E27, clase de eficiencia energética D, de 3,4 W (equivalente a una lámpara incandescente de 40 W de potencia), color blanco cálido, temperatura de color 2200 K, índice de reproducción cromática mayor de 90, flujo luminoso 470 lúmenes. (material) | 1 | 11.96 | 11.960 |
| mo003 | h | Oficial 1ª electricista. (mano de obra) | 0.022 | 23.74 | 0.522 |
| mo102 | h | Ayudante electricista. (mano de obra) | 0.022 | 21.9 | 0.482 |
| % | % | Costes directos complementarios | 2 % | 12.964 | 0.259 |
|  |  | Costes directos |  |  | 13.223 |
