# Estabilización de taludes, mediante riego con ligante Greenfor Dust Plus "FORESA"

- Propiedad del archivo: CYPE INGENIEROS, S.A.
- Formato: FIEBDC-3/2002
- Divisa: EUR
- Costes indirectos: 3.00 %
- IVA: 21.00 %

## A Acondicionamiento del terreno

### AC Movimiento de tierras en obra civil

#### ACV Estabilización de taludes

**ACV010** m² Estabilización de taludes, mediante riego con ligante Greenfor Dust Plus "FORESA".
Estabilización de taludes, mediante riego con ligante Greenfor Dust Plus "FORESA" diluido en agua (0,4 kg/m²), para la protección frente a la erosión causada por las aguas de escorrentía y por el viento.
Incluye: Aplicación del tratamiento superficial mediante riego.
Criterio de medición de proyecto: Superficie medida en proyección vertical, según documentación gráfica de Proyecto.
Criterio de medición de obra: Se medirá, en proyección vertical, la superficie realmente ejecutada según especificaciones de Proyecto.

| Código | Ud | Descripción | Rendimiento | Precio | Importe |
|---|---|---|---|---|---|
| mt01ppf010a | kg | Ligante Greenfor Dust Plus "FORESA" diluido en agua, color blanco, a base de acetato de vinilo y éster vinílico de ácido versático, libre de alquilfenoles y de amoníaco. (material) | 0.400 | 1.79 | 0.72 |
| mt08aaa010a | m³ | Agua. (material) | 0.006 | 1.53 | 0.01 |
| mq09hds010 | h | Hidrosembradora con depósito de 2,5 m³ de capacidad, sobre camión. (maquinaria) | 0.002 | 38.54 | 0.08 |
| mo113 | h | Peón ordinario construcción. (mano de obra) | 0.002 | 20.78 | 0.04 |
| % | % | Costes directos complementarios | 2 % | 0.85 | 0.02 |
|  |  | Costes directos |  |  | 0.87 |
