# Marcado y señalización de pista de tenis de tierra batida, con líneas de juego prefabricadas

- Propiedad del archivo: CYPE INGENIEROS, S.A.
- Formato: FIEBDC-3/2002
- Divisa: EUR
- Costes indirectos: 3.00 %
- IVA: 21.00 %

## M Firmes y pavimentos urbanos

### MD Pavimentos deportivos

#### MDT De tierra batida

**MDT210** Ud Marcado y señalización de pista de tenis de tierra batida, con líneas de juego prefabricadas.
Marcado y señalización de pista de tenis de tierra batida, con líneas de juego prefabricadas de mortero reforzado con fibra de vidrio, color blanco, según normas federativas.
Incluye: Preparación de la superficie. Ejecución del marcado.
Criterio de medición de proyecto: Número de unidades previstas, según documentación gráfica de Proyecto.
Criterio de medición de obra: Se medirá el número de unidades realmente ejecutadas según especificaciones de Proyecto.

| Código | Ud | Descripción | Rendimiento | Precio | Importe |
|---|---|---|---|---|---|
| mt47cit800a | m | Línea de juego prefabricada de mortero reforzado con fibra de vidrio, color blanco. (material) | 146.280 | 7.13 | 1042.98 |
| mo041 | h | Oficial 1ª construcción de obra civil. (mano de obra) | 31.900 | 22.13 | 705.95 |
| mo087 | h | Ayudante construcción de obra civil. (mano de obra) | 40.700 | 21.02 | 855.51 |
| % | % | Costes directos complementarios | 2 % | 2604.44 | 52.09 |
|  |  | Costes directos |  |  | 2656.53 |
