# Reparación integral de junta en superficie deportiva de hormigón poroso, con masilla

- Propiedad del archivo: CYPE INGENIEROS, S.A.
- Formato: FIEBDC-3/2002
- Divisa: EUR
- Costes indirectos: 3.00 %
- IVA: 21.00 %

## M Firmes y pavimentos urbanos

### MD Pavimentos deportivos

#### MDY Reparaciones

**MDY100** m Reparación integral de junta en superficie deportiva de hormigón poroso, con masilla.
Reparación integral de junta de 10 mm de anchura y 20 mm de profundidad, en superficie deportiva de hormigón poroso, mediante cajeado de la junta realizado con equipo de corte con disco de diamante, y sellado con masilla adhesiva selladora, elástica, de polimerización controlada, de tres componentes, a base de resinas epoxi.
Incluye: Replanteo del cajeado de la junta. Corte del hormigón. Limpieza de la superficie con equipo de aire a presión. Sellado de la junta. Limpieza final.
Criterio de medición de proyecto: Longitud medida según documentación gráfica de Proyecto.
Criterio de medición de obra: Se medirá la longitud realmente ejecutada según especificaciones de Proyecto.

| Código | Ud | Descripción | Rendimiento | Precio | Importe |
|---|---|---|---|---|---|
| mt47cit400b | kg | Masilla adhesiva selladora, elástica, de polimerización controlada, de tres componentes, a base de resinas epoxi. (material) | 0.320 | 10.93 | 3.50 |
| mq06cor020 | h | Equipo para corte de juntas en soleras de hormigón. (maquinaria) | 0.165 | 10.85 | 1.79 |
| mq08lch030 | h | Equipo de chorro de aire a presión. (maquinaria) | 0.165 | 3.25 | 0.54 |
| mo020 | h | Oficial 1ª construcción. (mano de obra) | 0.112 | 22.13 | 2.48 |
| mo112 | h | Peón especializado construcción. (mano de obra) | 0.341 | 21.12 | 7.20 |
| % | % | Costes directos complementarios | 2 % | 15.51 | 0.31 |
|  |  | Costes directos |  |  | 15.82 |
