# Mezcla bituminosa en frío AF

- Propiedad del archivo: CYPE INGENIEROS, S.A.
- Formato: FIEBDC-3/2002
- Divisa: EUR
- Costes indirectos: 3.00 %
- IVA: 21.00 %

## M Firmes y pavimentos urbanos

### MP Pavimentos urbanos

#### MPB Mezclas y riegos bituminosos

**MPB006** t Mezcla bituminosa en frío AF.
Mezcla bituminosa abierta en frío AF 8 C60B3, con árido calizo de 8 mm de tamaño máximo, para un tonelaje de aplicación de más de 1000 t/día.
Criterio de valoración económica: El precio no incluye el transporte de la mezcla.
Incluye: Replanteo de niveles. Extensión de la mezcla bituminosa. Compactación de la capa de mezcla bituminosa. Ejecución de juntas transversales y longitudinales en la capa de mezcla bituminosa. Limpieza final.
Criterio de medición de proyecto: Peso teórico calculado según documentación gráfica de Proyecto.
Criterio de medición de obra: Se comprobará el peso de la carga realmente llegada a obra, según especificaciones de Proyecto.

| Código | Ud | Descripción | Rendimiento | Precio | Importe |
|---|---|---|---|---|---|
| mt47aag006aae | t | Mezcla bituminosa abierta en frío AF 8 C60B3, con árido calizo de 8 mm de tamaño máximo. (material) | 1.050 | 76.45 | 80.27 |
| mq11ext030 | h | Extendedora asfáltica de cadenas, de 81 kW. (maquinaria) | 0.011 | 231.73 | 2.55 |
| mq02ron010a | h | Rodillo vibrante tándem autopropulsado, de 24,8 kW, de 2450 kg, anchura de trabajo 100 cm. (maquinaria) | 0.011 | 56.81 | 0.62 |
| mq11com010 | h | Compactador de neumáticos autopropulsado, de 12/22 t. (maquinaria) | 0.011 | 66.47 | 0.73 |
| mo041 | h | Oficial 1ª construcción de obra civil. (mano de obra) | 0.066 | 22.13 | 1.46 |
| mo087 | h | Ayudante construcción de obra civil. (mano de obra) | 0.044 | 21.02 | 0.92 |
| % | % | Costes directos complementarios | 2 % | 86.55 | 1.73 |
|  |  | Costes directos |  |  | 88.28 |
