# Sellado de junta en pavimento continuo de hormigón, con perfil preformado

- Propiedad del archivo: CYPE INGENIEROS, S.A.
- Formato: FIEBDC-3/2002
- Divisa: EUR
- Costes indirectos: 3.00 %
- IVA: 21.00 %

## M Firmes y pavimentos urbanos

### MP Pavimentos urbanos

#### MPC Continuos de hormigón

**MPC140** m Sellado de junta en pavimento continuo de hormigón, con perfil preformado.
Sellado de junta de entre 8 y 17 mm de anchura y 40 mm de profundidad en pavimento continuo de hormigón, con perfil preformado compuesto por dos perfiles de acero inoxidable AISI 304, entre los que se coloca un perfil de neopreno compresible hasta un 50%.
Incluye: Limpieza y preparación del interior del cajeado de la junta. Corte y colocación del perfil.
Criterio de medición de proyecto: Longitud medida según documentación gráfica de Proyecto.
Criterio de medición de obra: Se medirá la longitud realmente ejecutada según especificaciones de Proyecto.

| Código | Ud | Descripción | Rendimiento | Precio | Importe |
|---|---|---|---|---|---|
| mt18wwe040a | Ud | Perfil preformado para sellado de juntas intermedias de entre 8 y 17 mm de anchura y 40 mm de profundidad, en pavimentos continuos de hormigón, compuesto por dos perfiles de acero inoxidable AISI 304, entre los que se coloca un perfil de neopreno compresible hasta un 50%. (material) | 1.050 | 2.45 | 2.57 |
| op00amo010 |  | Amoladora o radial. | 1.000 | 0.00 | 0.00 |
| mo041 | h | Oficial 1ª construcción de obra civil. (mano de obra) | 0.110 | 22.13 | 2.43 |
| % | % | Costes directos complementarios | 2 % | 5.00 | 0.10 |
|  |  | Costes directos |  |  | 5.10 |
