# Guardacontenedor de madera

- Propiedad del archivo: CYPE INGENIEROS, S.A.
- Formato: FIEBDC-3/2002
- Divisa: EUR
- Costes indirectos: 3.00 %
- IVA: 21.00 %

## T Equipamiento urbano

### TM Mobiliario urbano

#### TMC Contenedores

**TMC040** Ud Guardacontenedor de madera.
Guardacontenedor de madera de pino Suecia tratada en autoclave, con clase de uso 4 según UNE-EN 335, de 2,10x1,95x2,20 m, con cubierta a un agua protegida con tela asfáltica, todo ello montado con herrajes, tacos de expansión y tornillería galvanizada en caliente, embutida y protegida con tapones de seguridad, fijado mediante base metálica galvanizada de 15x15 cm con perfil tubular de 7x7 cm de sección a una superficie soporte.
Criterio de valoración económica: El precio no incluye la superficie soporte.
Incluye: Replanteo. Montaje. Eliminación y limpieza del material sobrante.
Criterio de medición de proyecto: Número de unidades previstas, según documentación gráfica de Proyecto.
Criterio de medición de obra: Se medirá el número de unidades realmente ejecutadas según especificaciones de Proyecto.

| Código | Ud | Descripción | Rendimiento | Precio | Importe |
|---|---|---|---|---|---|
| mt52muc050a | Ud | Guardacontenedor de madera de pino Suecia tratada en autoclave, con clase de uso 4 según UNE-EN 335, de 2,10x1,95x2,20 m, con cubierta a un agua protegida con tela asfáltica, todo ello montado con herrajes, tacos de expansión y tornillería galvanizada en caliente, embutida y protegida con tapones de seguridad. (material) | 1.000 | 908.25 | 908.25 |
| mt52muc060a | Ud | Base metálica galvanizada de 15x15 cm con perfil tubular de 7x7 cm de sección. (material) | 4.000 | 10.21 | 40.84 |
| mq04cag010a | h | Camión con grúa de hasta 6 t. (maquinaria) | 0.330 | 56.47 | 18.64 |
| mo087 | h | Ayudante construcción de obra civil. (mano de obra) | 3.300 | 21.02 | 69.37 |
| mo041 | h | Oficial 1ª construcción de obra civil. (mano de obra) | 3.300 | 22.13 | 73.03 |
| % | % | Costes directos complementarios | 2 % | 1110.13 | 22.20 |
|  |  | Costes directos |  |  | 1132.33 |
