# Aparcamiento para bicicletas, de espuma de poliuretano

- Propiedad del archivo: CYPE INGENIEROS, S.A.
- Formato: FIEBDC-3/2002
- Divisa: EUR
- Costes indirectos: 3.00 %
- IVA: 21.00 %

## T Equipamiento urbano

### TM Mobiliario urbano

#### TMI Aparcamientos para bicicletas

**TMI030** Ud Aparcamiento para bicicletas, de espuma de poliuretano.
Aparcamiento para bicicletas modelo Key "SANTA & COLE", para 2 bicicletas, con cuerpo de espuma de poliuretano color rojo, estructura interior de perfiles de acero y base de fundición de aluminio pintada en color gris, fijado a una base de hormigón HM-20/P/20/X0 con elementos de anclaje.
Criterio de valoración económica: El precio incluye la excavación.
Incluye: Replanteo. Excavación con medios manuales. Hormigonado de la base de apoyo. Montaje. Eliminación y limpieza del material sobrante.
Criterio de medición de proyecto: Número de unidades previstas, según documentación gráfica de Proyecto.
Criterio de medición de obra: Se medirá el número de unidades realmente ejecutadas según especificaciones de Proyecto.

| Código | Ud | Descripción | Rendimiento | Precio | Importe |
|---|---|---|---|---|---|
| mt52asc040a | Ud | Aparcamiento para bicicletas modelo Key "SANTA & COLE", para 2 bicicletas, con cuerpo de espuma de poliuretano color rojo, estructura interior de perfiles de acero y base de fundición de aluminio pintada en color gris, incluso pernos de anclaje. (material) | 1.000 | 293.22 | 293.22 |
| mt10hmf010tLb | m³ | Hormigón HM-20/B/20/X0, fabricado en central. (material) | 0.250 | 87.66 | 21.92 |
| mt09reh330 | kg | Mortero de resina epoxi con arena de sílice, de endurecimiento rápido, para relleno de anclajes. (material) | 0.200 | 5.11 | 1.02 |
| mo041 | h | Oficial 1ª construcción de obra civil. (mano de obra) | 0.550 | 22.13 | 12.17 |
| mo087 | h | Ayudante construcción de obra civil. (mano de obra) | 0.550 | 21.02 | 11.56 |
| % | % | Costes directos complementarios | 2 % | 339.89 | 6.80 |
|  |  | Costes directos |  |  | 346.69 |
