# Puerta de acceso en vallado de recinto para perros

- Propiedad del archivo: CYPE INGENIEROS, S.A.
- Formato: FIEBDC-3/2002
- Divisa: EUR
- Costes indirectos: 3.00 %
- IVA: 21.00 %

## T Equipamiento urbano

### TM Mobiliario urbano

#### TMS Mobiliario canino

**TMS040** Ud Puerta de acceso en vallado de recinto para perros.
Puerta de acceso en vallado de recinto para perros, de madera, de 1,00x0,80 m, con bisagras y pestillo, fijada a una base de hormigón HM-20/P/20/X0.
Criterio de valoración económica: El precio incluye la excavación.
Incluye: Replanteo. Excavación con medios manuales. Hormigonado de la base de apoyo. Fijación del elemento.
Criterio de medición de proyecto: Número de unidades previstas, según documentación gráfica de Proyecto.
Criterio de medición de obra: Se medirá el número de unidades realmente ejecutadas según especificaciones de Proyecto.

| Código | Ud | Descripción | Rendimiento | Precio | Importe |
|---|---|---|---|---|---|
| mt10hmf010tLc | m³ | Hormigón HM-20/P/20/X0, fabricado en central. (material) | 0.150 | 83.57 | 12.54 |
| mt52moc040a | Ud | Puerta de acceso para vallado de recinto para perros, de madera, de 1,00x0,80 m, con bisagras y pestillo, incluso elementos de fijación. (material) | 1.000 | 118.72 | 118.72 |
| op00tal010 |  | Taladro. | 1.000 | 0.00 | 0.00 |
| op00ato010 |  | Atornillador. | 1.000 | 0.00 | 0.00 |
| mo041 | h | Oficial 1ª construcción de obra civil. (mano de obra) | 1.430 | 22.13 | 31.65 |
| mo087 | h | Ayudante construcción de obra civil. (mano de obra) | 1.430 | 21.02 | 30.06 |
| % | % | Costes directos complementarios | 2 % | 192.97 | 3.86 |
|  |  | Costes directos |  |  | 196.83 |
