# Red vertical de protección de hueco de escalera en construcción

- Propiedad del archivo: CYPE INGENIEROS, S.A.
- Formato: FIEBDC-3/2002
- Divisa: EUR
- Costes indirectos: 3.00 %
- IVA: 21.00 %

## Y Seguridad y salud

### YC Sistemas de protección colectiva

#### YCE Protección de escaleras

**YCE040** m² Red vertical de protección de hueco de escalera en construcción.
Protección de hueco de escalera en construcción mediante red vertical de protección, de poliamida de alta tenacidad, de 4 mm de diámetro, fijada al lateral de la losa mediante tabloncillos de madera de pino de 15x5,2 cm, amortizables en 4 usos. Incluso clavos de acero para la sujeción de la madera a la losa de escalera.
Criterio de medición de proyecto: Superficie medida según Estudio o Estudio Básico de Seguridad y Salud.
Criterio de medición de obra: Se medirá la superficie realmente montada según especificaciones de Estudio o Estudio Básico de Seguridad y Salud.

| Código | Ud | Descripción | Rendimiento | Precio | Importe |
|---|---|---|---|---|---|
| mt50spr015 | m² | Red vertical de protección, de poliamida de alta tenacidad, de color blanco. Cuerda de red de calibre 4 mm. Configuración de la red al rombo. (material) | 1.200 | 1.91 | 2.29 |
| mt50spa050g | m³ | Tabloncillo de madera de pino, dimensiones 15x5,2 cm. (material) | 0.001 | 434.00 | 0.43 |
| mt50spa101 | kg | Clavos de acero. (material) | 0.020 | 1.91 | 0.04 |
| mo119 | h | Oficial 1ª Seguridad y Salud. (mano de obra) | 0.385 | 22.13 | 8.52 |
| mo120 | h | Peón Seguridad y Salud. (mano de obra) | 0.550 | 20.78 | 11.43 |
| % | % | Costes directos complementarios | 2 % | 22.71 | 0.45 |
|  |  | Costes directos |  |  | 23.16 |
