# Drenaje para hoyo de plantación, mediante capa de áridos

- Propiedad del archivo: CYPE Ingenieros S.A.
- Formato: FIEBDC-3/2016
- Programa: Generador de precios de la construcción. CYPE Ingenieros, S.A.
- Fecha: 22/05/2024
- Divisa: EUR
- Costes indirectos: 3 %
- IVA: 21 %

## J Jardinería

### JD Sistemas de drenaje, sujeción y protección

#### JDD Drenajes

**JDD020** Ud Drenaje para hoyo de plantación, mediante capa de áridos.
Drenaje para hoyo de plantación de 50x50 cm, mediante la formación, en el fondo del mismo, de una capa de drenaje de 30 cm de espesor, de árido silíceo de machaqueo, lavado, de granulometría comprendida entre 18 y 30 mm, colocada sobre geotextil.
Criterio de valoración económica: El precio no incluye la apertura ni el tapado del hoyo de plantación.
Incluye: Colocación del geotextil en el fondo del hoyo de la plantación. Vertido y compactación de la capa de áridos.
Criterio de medición de proyecto: Número de unidades previstas, según documentación gráfica de Proyecto.
Criterio de medición de obra: Se medirá el número de unidades realmente ejecutadas según especificaciones de Proyecto.

| Código | Ud | Descripción | Rendimiento | Precio | Importe |
|---|---|---|---|---|---|
| mt14gsa020ce | m² | Geotextil no tejido compuesto por fibras de poliéster unidas por agujeteado, con una resistencia a la tracción longitudinal de 1,63 kN/m, una resistencia a la tracción transversal de 2,08 kN/m, una apertura de cono al ensayo de perforación dinámica según UNE-EN ISO 13433 inferior a 27 mm, resistencia CBR a punzonamiento 0,4 kN y una masa superficial de 200 g/m², según UNE-EN 13252. (material) | 0.263 | 0.95 | 0.250 |
| mt01arg020a | m³ | Árido silíceo de machaqueo, lavado, de granulometría comprendida entre 18 y 30 mm. (material) | 0.079 | 22.32 | 1.763 |
| mo040 | h | Oficial 1ª jardinero. (mano de obra) | 0.011 | 22.13 | 0.243 |
| mo086 | h | Ayudante jardinero. (mano de obra) | 0.077 | 21.02 | 1.619 |
| % | % | Costes directos complementarios | 2 % | 3.875 | 0.078 |
|  |  | Costes directos |  |  | 3.953 |

Residuos:
- colocación: mt14gsa020ce; factor de residuo 0.07
- colocación: mt01arg020a Árido silíceo de machaqueo, lavado, de granulometría comprendida entre 18 y 30 mm; factor de residuo 0.00735065

## Recursos

**mt14gsa020ce** m² Geotextil no tejido compuesto por fibras de poliéster unidas por agujeteado
Datos técnicos: Coste energético 10.881 MJ; Emisión de CO2 0.565 kg; Código LER 17 06 04; Masa del elemento 0.2 kg; Volumen 0.000333 m3
Residuos:
- embalaje: re170203 Plástico. (componente de residuo); rendimiento 0.024 kg; Código LER 17 02 03; Masa del elemento 1 kg; Volumen 0.001667 m3

**mt01arg020a** m³ Árido silíceo de machaqueo, lavado, de granulometría comprendida entre 18 y 30 mm
Datos técnicos: Coste energético 146.250 MJ; Emisión de CO2 7.800 kg; Código LER 01 04 08; Masa del elemento 1950 kg; Volumen 1.3 m3
