# Pavimento deportivo de césped sintético para campo de fútbol, sistema "COMPOSAN INDUSTRIAL Y TECNOLOGÍA"

- Propiedad del archivo: CYPE Ingenieros S.A.
- Formato: FIEBDC-3/2016
- Programa: Generador de precios de la construcción. CYPE Ingenieros, S.A.
- Fecha: 22/05/2024
- Divisa: EUR
- Costes indirectos: 3 %
- IVA: 21 %

## M Firmes y pavimentos urbanos

### MD Pavimentos deportivos

#### MDB De césped sintético

**MDB030** m² Pavimento deportivo de césped sintético para campo de fútbol, sistema "COMPOSAN INDUSTRIAL Y TECNOLOGÍA".
Pavimento deportivo para campo de fútbol, sistema "COMPOSAN INDUSTRIAL Y TECNOLOGÍA", formado por césped sintético, Compograss MD 40/8.2 (12.0), compuesto de mechones rectos monofilamento de 5/8" bicolor con forma de diamante, de fibra 100% polietileno resistente a los rayos UV, 12000 decitex, 400 micras de espesor, 6 hilos por mechón, tejidos sobre base de polipropileno reforzada con una capa de fieltro, con termofijado y sellado con látex, de 40 mm de altura de pelo, 42 mm de altura total de moqueta, 2492 g/m² y 8190 mechones/m², con líneas de juego de césped sintético, Compograss MD 40/8.2 Línea Blanca, color blanco, banda de unión de geotextil de polipropileno, Jointing Tape, de 300 mm de anchura y adhesivo de poliuretano bicomponente, lastrado con 16 kg/m² de árido silíceo, de granulometría comprendida entre 0,4 y 0,8 mm y 8 kg/m² de granza de caucho, de entre 0,8 y 2,5 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit280g | m² | Césped sintético, Compograss MD 40/8.2 (12.0) "COMPOSAN INDUSTRIAL Y TECNOLOGÍA", compuesto de mechones rectos monofilamento de 5/8" bicolor con forma de diamante, de fibra 100% polietileno resistente a los rayos UV, 12000 decitex, 400 micras de espesor, 6 hilos por mechón, tejidos sobre base de polipropileno reforzada con una capa de fieltro, con termofijado y sellado con látex, de 40 mm de altura de pelo, 42 mm de altura total de moqueta, 2492 g/m² y 8190 mechones/m², suministrado en rollos. (material) | 1 | 17.79 | 17.790 |
| mt47cit285h | m² | Césped sintético, Compograss MD 40/8.2 Línea Blanca "COMPOSAN INDUSTRIAL Y TECNOLOGÍA", color blanco, suministrado en rollos, para líneas de juego. (material) | 0.04 | 19.06 | 0.762 |
| mt47cit260d | kg | Adhesivo de poliuretano bicomponente "COMPOSAN INDUSTRIAL Y TECNOLOGÍA". (material) | 0.12 | 4.54 | 0.545 |
| mt47cit250n | m | Banda de unión de geotextil de polipropileno, Jointing Tape, de 300 mm de anchura "COMPOSAN INDUSTRIAL Y TECNOLOGÍA", para campos de fútbol de césped sintético, suministrada en rollos. (material) | 0.48 | 1.36 | 0.653 |
| mt47cit004c | kg | Árido silíceo, de granulometría comprendida entre 0,4 y 0,8 mm "COMPOSAN INDUSTRIAL Y TECNOLOGÍA", suministrado en sacos. (material) | 16 | 0.15 | 2.400 |
| mt47cit270d | kg | Granza de caucho, de entre 0,8 y 2,5 mm "COMPOSAN INDUSTRIAL Y TECNOLOGÍA". (material) | 8 | 0.46 | 3.680 |
| mq07cel010 | h | Carretilla elevadora diesel de doble tracción de 8 t. (maquinaria) | 0.003 | 28.06 | 0.084 |
| mq11ext020 | h | Extendedora fibriladora para césped sintético. (maquinaria) | 0.004 | 52.93 | 0.212 |
| mo041 | h | Oficial 1ª construcción de obra civil. (mano de obra) | 0.061 | 22.13 | 1.350 |
| mo087 | h | Ayudante construcción de obra civil. (mano de obra) | 0.061 | 21.02 | 1.282 |
| % | % | Costes directos complementarios | 2 % | 28.758 | 0.575 |
|  |  | Costes directos |  |  | 29.333 |

Residuos:
- colocación: mt47cit280g; factor de residuo 0.0219306
- colocación: mt47cit285h; factor de residuo 0.0213865
- colocación: mt47cit260d Adhesivo de poliuretano bicomponente "COMPOSAN INDUSTRIAL Y TECNOLOGÍA"; factor de residuo 0.039962
- colocación: mt47cit250n; factor de residuo 0.011
- colocación: mt47cit004c; factor de residuo 0.009

## Recursos

**mt47cit280g** m² Césped sintético
Datos técnicos: Coste energético 246.281 MJ; Emisión de CO2 12.228 kg; Código LER 17 02 03; Masa del elemento 2.492 kg; Volumen 0.004153 m3
Residuos:
- embalaje: re170203 Plástico. (componente de residuo); rendimiento 0.05 kg; Código LER 17 02 03; Masa del elemento 1 kg; Volumen 0.001667 m3

**mt47cit285h** m² Césped sintético
Datos técnicos: Coste energético 205.978 MJ; Emisión de CO2 10.227 kg; Código LER 17 02 03; Masa del elemento 2.075 kg; Volumen 0.003458 m3
Residuos:
- embalaje: re170203 Plástico; rendimiento 0.051 kg

**mt47cit260d** kg Adhesivo de poliuretano bicomponente "COMPOSAN INDUSTRIAL Y TECNOLOGÍA"
Datos técnicos: Coste energético 144.471 MJ; Emisión de CO2 7.014 kg; Código LER 17 09 04; Masa del elemento 1 kg; Volumen 0.000667 m3
Residuos:
- embalaje: re170203 Plástico; rendimiento 0.003 kg

**mt47cit250n** m Banda de unión de geotextil de polipropileno
Datos técnicos: Coste energético 12.594 MJ; Emisión de CO2 0.625 kg; Código LER 17 02 03; Masa del elemento 0.09 kg; Volumen 0.00015 m3
Residuos:
- embalaje: re170203 Plástico; rendimiento 0.04 kg

**mt47cit004c** kg Árido silíceo, de granulometría comprendida entre 0,4 y 0,8 mm "COMPOSAN INDUSTRIAL Y TECNOLOGÍA"
Datos técnicos: Coste energético 0.559 MJ; Emisión de CO2 0.028 kg; Código LER 01 04 08; Masa del elemento 1 kg; Volumen 0.000667 m3
Residuos:
- embalaje: re170203 Plástico; rendimiento 0.005 kg

**mt47cit270d** kg Granza de caucho, de entre 0,8 y 2,5 mm "COMPOSAN INDUSTRIAL Y TECNOLOGÍA"
Datos técnicos: Coste energético 89.324 MJ; Emisión de CO2 3.894 kg
Residuos:
- embalaje: re170203 Plástico; rendimiento 0.005 kg
