# Pavimento deportivo de césped sintético para pista multideporte, sistema "COMPOSAN INDUSTRIAL Y TECNOLOGÍA"

- Propiedad del archivo: CYPE Ingenieros S.A.
- Formato: FIEBDC-3/2016
- Programa: Generador de precios de la construcción. CYPE Ingenieros, S.A.
- Fecha: 22/05/2024
- Divisa: EUR
- Costes indirectos: 3 %
- IVA: 21 %

## M Firmes y pavimentos urbanos

### MD Pavimentos deportivos

#### MDB De césped sintético

**MDB060** m² Pavimento deportivo de césped sintético para pista multideporte, sistema "COMPOSAN INDUSTRIAL Y TECNOLOGÍA".
Pavimento deportivo para pista multideporte, sistema "COMPOSAN INDUSTRIAL Y TECNOLOGÍA", formado por césped sintético, Compograss P 17/40 (5.0), color verde, compuesto de mechones rectos prefibrilados de 3/16" de fibra 100% polietileno resistente a los rayos UV, 5000 decitex, 110 micras de espesor, tejidos sobre base con doble capa de polipropileno reforzada con una capa de fieltro, con termofijado y sellado con látex a base de un copolímero de acetato de vinil etileno, de 17 mm de altura de pelo, 19 mm de altura total de moqueta, 2065 g/m² y 40000 mechones/m², con líneas de juego de césped sintético, Compograss P 17/40 Línea Blanca, color blanco, banda de unión de geotextil de polipropileno, Jointing Tape, de 300 mm de anchura y adhesivo de poliuretano bicomponente, lastrado con 16 kg/m² de árido silíceo, de granulometría comprendida entre 0,4 y 0,8 mm.
Criterio de valoración económica: El precio no incluye la superficie base.
Incluye: Replanteo de las dimensiones de la pista deportiva. Colocación del césped sintético. Replanteo, marcado y corte de las líneas de juego. Colocación del césped sintético para las líneas de juego. Lastrado de la superficie.
Criterio de medición de proyecto: Superficie medida en proyección horizontal, según documentación gráfica de Proyecto.
Criterio de medición de obra: Se medirá, en proyección horizontal, la superficie realmente ejecutada según especificaciones de Proyecto.

| Código | Ud | Descripción | Rendimiento | Precio | Importe |
|---|---|---|---|---|---|
| mt47cit201e | m² | Césped sintético, Compograss P 17/40 (5.0) "COMPOSAN INDUSTRIAL Y TECNOLOGÍA", color verde, compuesto de mechones rectos prefibrilados de 3/16" de fibra 100% polietileno resistente a los rayos UV, 5000 decitex, 110 micras de espesor, tejidos sobre base con doble capa de polipropileno reforzada con una capa de fieltro, con termofijado y sellado con látex a base de un copolímero de acetato de vinil etileno, de 17 mm de altura de pelo, 19 mm de altura total de moqueta, 2065 g/m² y 40000 mechones/m², suministrado en rollos. (material) | 1.03 | 17.6 | 18.128 |
| mt47cit202e | m² | Césped sintético, Compograss P 17/40 Línea Blanca "COMPOSAN INDUSTRIAL Y TECNOLOGÍA", color blanco, suministrado en rollos, para líneas de juego. (material) | 0.2 | 1.07 | 0.214 |
| mt47cit260d | kg | Adhesivo de poliuretano bicomponente "COMPOSAN INDUSTRIAL Y TECNOLOGÍA". (material) | 0.18 | 4.54 | 0.817 |
| mt47cit250o | m | Banda de unión de geotextil de polipropileno, Jointing Tape, de 300 mm de anchura "COMPOSAN INDUSTRIAL Y TECNOLOGÍA", para pistas multideporte de césped sintético, suministrada en rollos. (material) | 0.4 | 1.36 | 0.544 |
| mt47cit004c | kg | Árido silíceo, de granulometría comprendida entre 0,4 y 0,8 mm "COMPOSAN INDUSTRIAL Y TECNOLOGÍA", suministrado en sacos. (material) | 16 | 0.15 | 2.400 |
| mq07cel010 | h | Carretilla elevadora diesel de doble tracción de 8 t. (maquinaria) | 0.002 | 28.06 | 0.056 |
| mo041 | h | Oficial 1ª construcción de obra civil. (mano de obra) | 0.121 | 22.13 | 2.678 |
| mo087 | h | Ayudante construcción de obra civil. (mano de obra) | 0.132 | 21.02 | 2.775 |
| % | % | Costes directos complementarios | 2 % | 27.612 | 0.552 |
|  |  | Costes directos |  |  | 28.164 |

Residuos:
- colocación: mt47cit201e; factor de residuo 0.022
- colocación: mt47cit202e; factor de residuo 0.022
- colocación: mt47cit260d Adhesivo de poliuretano bicomponente "COMPOSAN INDUSTRIAL Y TECNOLOGÍA"; factor de residuo 0.039962
- colocación: mt47cit250o; factor de residuo 0.011
- colocación: mt47cit004c; factor de residuo 0.009

## Recursos

**mt47cit201e** m² Césped sintético
Datos técnicos: Coste energético 204.901 MJ; Emisión de CO2 10.173 kg; Código LER 17 02 03; Masa del elemento 2.065 kg; Volumen 0.003442 m3
Residuos:
- embalaje: re170203 Plástico. (componente de residuo); rendimiento 0.05 kg; Código LER 17 02 03; Masa del elemento 1 kg; Volumen 0.001667 m3

**mt47cit202e** m² Césped sintético
Datos técnicos: Coste energético 215.655 MJ; Emisión de CO2 10.707 kg; Código LER 17 02 03; Masa del elemento 2.176 kg; Volumen 0.003627 m3
Residuos:
- embalaje: re170203 Plástico; rendimiento 0.05 kg

**mt47cit260d** kg Adhesivo de poliuretano bicomponente "COMPOSAN INDUSTRIAL Y TECNOLOGÍA"
Datos técnicos: Coste energético 144.471 MJ; Emisión de CO2 7.014 kg; Código LER 17 09 04; Masa del elemento 1 kg; Volumen 0.000667 m3
Residuos:
- embalaje: re170203 Plástico; rendimiento 0.003 kg

**mt47cit250o** m Banda de unión de geotextil de polipropileno
Datos técnicos: Coste energético 12.594 MJ; Emisión de CO2 0.625 kg; Código LER 17 02 03; Masa del elemento 0.09 kg; Volumen 0.00015 m3
Residuos:
- embalaje: re170203 Plástico; rendimiento 0.04 kg

**mt47cit004c** kg Árido silíceo, de granulometría comprendida entre 0,4 y 0,8 mm "COMPOSAN INDUSTRIAL Y TECNOLOGÍA"
Datos técnicos: Coste energético 0.559 MJ; Emisión de CO2 0.028 kg; Código LER 01 04 08; Masa del elemento 1 kg; Volumen 0.000667 m3
Residuos:
- embalaje: re170203 Plástico; rendimiento 0.005 kg
