# Revestimiento de pavimento deportivo, de resinas sintéticas, sistema "COMPOSAN INDUSTRIAL Y TECNOLOGÍA", para pista polideportiva

- Propiedad del archivo: CYPE Ingenieros S.A.
- Formato: FIEBDC-3/2016
- Programa: Generador de precios de la construcción. CYPE Ingenieros, S.A.
- Fecha: 22/05/2024
- Divisa: EUR
- Costes indirectos: 3 %
- IVA: 21 %

## M Firmes y pavimentos urbanos

### MD Pavimentos deportivos

#### MDR De resinas sintéticas

**MDR020** m² Revestimiento de pavimento deportivo, de resinas sintéticas, sistema "COMPOSAN INDUSTRIAL Y TECNOLOGÍA", para pista polideportiva.
Revestimiento de pavimento deportivo, con acabado rugoso, con resistencia al deslizamiento entre 80 y 110 con la superficie seca y entre 55 y 110 con la superficie húmeda, según UNE-EN 13036-4, con resistencia al deslizamiento Rd>45 según UNE-EN 16165 y resbaladicidad clase 3 según CTE, abrasión Taber en seco < 0,2 g, de 1 mm de espesor total aproximado, realizado sobre superficie soporte de hormigón, con el sistema Sportlife S/H "COMPOSAN INDUSTRIAL Y TECNOLOGÍA", apto para pista polideportiva, mediante la aplicación sucesiva de: una capa de regularización y acondicionamiento de la superficie, de mortero de dos componentes, Epoxán Sportseal, a base de resinas epoxi y cargas minerales calibradas (0,8 kg/m²); tres capas de mortero de dos componentes Compomix, color rojo, acabado texturizado, a base de resinas acrílico-epoxi, cargas minerales calibradas y pigmentos (0,4 kg/m² cada capa), dejando secar totalmente la capa previa antes de aplicar la siguiente capa y una capa de sellado de pintura al agua bicomponente, Compopaint, color rojo, a base de resinas acrílico-epoxi, cargas micronizadas y pigmentos (0,3 kg/m²).
Criterio de valoración económica: El precio no incluye la superficie soporte, la ejecución y el sellado de las juntas ni el marcado y ejecución de las líneas de juego.
Incluye: Limpieza de la superficie soporte. Replanteo de las juntas y paños de trabajo. Aplicación, con rastrillo de goma, de la capa de regularización y acondicionamiento de la superficie. Aplicación de las sucesivas capas que forman el pavimento deportivo. Secado de cada capa antes de aplicar la siguiente, incluyendo raspado, barrido y soplado de las imperfecciones. Limpieza final del pavimento.
Criterio de medición de proyecto: Superficie medida en proyección horizontal, según documentación gráfica de Proyecto.
Criterio de medición de obra: Se medirá, en proyección horizontal, la superficie realmente ejecutada según especificaciones de Proyecto.

| Código | Ud | Descripción | Rendimiento | Precio | Importe |
|---|---|---|---|---|---|
| mt47cit090d | kg | Mortero de dos componentes, Epoxán Sportseal "COMPOSAN INDUSTRIAL Y TECNOLOGÍA", a base de resinas epoxi y cargas minerales calibradas; para aplicar con rastrillo de goma. (material) | 0.8 | 5.12 | 4.096 |
| mt47cit020a | kg | Mortero de dos componentes Compomix "COMPOSAN INDUSTRIAL Y TECNOLOGÍA", color rojo, acabado texturado, a base de resinas acrílico-epoxi, cargas minerales calibradas y pigmentos; para aplicar con rodillo o rastrillo de goma. (material) | 1.2 | 6.78 | 8.136 |
| mt27pic050a | kg | Pintura al agua bicomponente, Compopaint "COMPOSAN INDUSTRIAL Y TECNOLOGÍA", color rojo, a base de resinas acrílico-epoxi, cargas micronizadas y pigmentos; para aplicar con rodillo, pistola o rastrillo de goma. (material) | 0.3 | 7.8 | 2.340 |
| mo041 | h | Oficial 1ª construcción de obra civil. (mano de obra) | 0.182 | 22.13 | 4.028 |
| mo087 | h | Ayudante construcción de obra civil. (mano de obra) | 0.182 | 21.02 | 3.826 |
| % | % | Costes directos complementarios | 2 % | 22.426 | 0.449 |
|  |  | Costes directos |  |  | 22.875 |

Residuos:
- colocación: mt47cit090d; factor de residuo 0.042858
- colocación: mt47cit020a; factor de residuo 0.035
- colocación: mt27pic050a; factor de residuo 0.0275

## Recursos

**mt47cit090d** kg Mortero de dos componentes
Datos técnicos: Coste energético 15.053 MJ; Emisión de CO2 0.575 kg; Código LER 17 09 04; Masa del elemento 1 kg; Volumen 0.000667 m3
Residuos:
- embalaje: re170203 Plástico. (componente de residuo); rendimiento 0.003 kg; Código LER 17 02 03; Masa del elemento 1 kg; Volumen 0.001667 m3

**mt47cit020a** kg Mortero de dos componentes Compomix "COMPOSAN INDUSTRIAL Y TECNOLOGÍA"
Datos técnicos: Coste energético 15.053 MJ; Emisión de CO2 0.575 kg; Código LER 17 09 04; Masa del elemento 1 kg; Volumen 0.000667 m3
Residuos:
- embalaje: re170203 Plástico; rendimiento 0.003 kg

**mt27pic050a** kg Pintura al agua bicomponente
Datos técnicos: Coste energético 31.490 MJ; Emisión de CO2 1.556 kg; Código LER 08 01 11; Masa del elemento 1 kg; Volumen 0.001111 m3
Residuos:
- embalaje: re170203 Plástico; rendimiento 0.045 kg
