# Sistema de seguridad para porterías de balonmano o de fútbol sala

- Propiedad del archivo: CYPE Ingenieros S.A.
- Formato: FIEBDC-3/2016
- Programa: Generador de precios de la construcción. CYPE Ingenieros, S.A.
- Fecha: 23/10/2024
- Divisa: EUR
- Costes indirectos: 3 %
- IVA: 21 %

## T Equipamiento urbano

### TD Equipamientos deportivos

#### TDG Juegos deportivos

**TDG090** Ud Sistema de seguridad para porterías de balonmano o de fútbol sala.
Pletina doble de acero para atornillar a la superficie soporte, para dar estabilidad y seguridad a las porterías de balonmano o de fútbol sala trasladables, con base de tubo de sección rectangular.
Incluye: Replanteo. Montaje y fijación del equipamiento deportivo. Comprobación de su correcto funcionamiento.
Criterio de medición de proyecto: Número de unidades previstas, según documentación gráfica de Proyecto.
Criterio de medición de obra: Se medirá el número de unidades realmente ejecutadas según especificaciones de Proyecto.

| Código | Ud | Descripción | Rendimiento | Precio | Importe |
|---|---|---|---|---|---|
| mt52dep300b | Ud | Pletina doble de acero para atornillar a la superficie soporte, para dar estabilidad y seguridad a las porterías de balonmano o de fútbol sala trasladables, con base de tubo de sección rectangular, incluso dos tacos de expansión. (material) | 1 | 17.16 | 17.160 |
| mo011 | h | Oficial 1ª montador. (mano de obra) | 0.11 | 22.74 | 2.501 |
| mo080 | h | Ayudante montador. (mano de obra) | 0.11 | 21.02 | 2.312 |
| % | % | Costes directos complementarios | 2 % | 21.973 | 0.439 |
|  |  | Costes directos |  |  | 22.412 |

Residuos:
- colocación: mt52dep300b; factor de residuo 0.006

## Recursos

**mt52dep300b** Ud Pletina doble de acero para atornillar a la superficie soporte
Datos técnicos: Coste energético 11.543 MJ; Emisión de CO2 0.590 kg; Código LER 17 04 05; Masa del elemento 0.78 kg; Volumen 0.000371 m3
Residuos:
- embalaje: re170203 Plástico. (componente de residuo); rendimiento 0.04 kg; Código LER 17 02 03; Masa del elemento 1 kg; Volumen 0.001667 m3
