# Aparcamiento para bicicletas, de acero corten

- Propiedad del archivo: CYPE Ingenieros S.A.
- Formato: FIEBDC-3/2016
- Programa: Generador de precios de la construcción. CYPE Ingenieros, S.A.
- Fecha: 23/03/2024
- Divisa: EUR
- Costes indirectos: 3 %
- IVA: 21 %

## T Equipamiento urbano

### TM Mobiliario urbano

#### TMI Aparcamientos para bicicletas

**TMI020** Ud Aparcamiento para bicicletas, de acero corten.
Aparcamiento para bicicletas modelo Táctil "SANTA & COLE", para 2 bicicletas, de plancha de acero corten acabado granallado silueteada mediante oxicorte, fijado a una base de hormigón HM-20/P/20/X0 con elementos de anclaje.
Criterio de valoración económica: El precio incluye la excavación.
Incluye: Replanteo. Excavación con medios manuales. Hormigonado de la base de apoyo. Montaje. Eliminación y limpieza del material sobrante.
Criterio de medición de proyecto: Número de unidades previstas, según documentación gráfica de Proyecto.
Criterio de medición de obra: Se medirá el número de unidades realmente ejecutadas según especificaciones de Proyecto.

| Código | Ud | Descripción | Rendimiento | Precio | Importe |
|---|---|---|---|---|---|
| mt52asc030a | Ud | Aparcamiento para bicicletas modelo Táctil "SANTA & COLE", para 2 bicicletas, de plancha de acero corten acabado granallado silueteada mediante oxicorte, incluso pernos de anclaje. (material) | 1 | 300.37 | 300.370 |
| mt10hmf010tLb | m³ | Hormigón HM-20/B/20/X0, fabricado en central. (material) | 0.25 | 87.66 | 21.915 |
| mt09reh330 | kg | Mortero de resina epoxi con arena de sílice, de endurecimiento rápido, para relleno de anclajes. (material) | 0.2 | 5.11 | 1.022 |
| mo041 | h | Oficial 1ª construcción de obra civil. (mano de obra) | 0.55 | 22.13 | 12.172 |
| mo087 | h | Ayudante construcción de obra civil. (mano de obra) | 0.55 | 21.02 | 11.561 |
| % | % | Costes directos complementarios | 2 % | 347.040 | 6.941 |
|  |  | Costes directos |  |  | 353.981 |

Residuos:
- colocación: mt10hmf010tLb Hormigón HM-20/B/20/X0, fabricado en central; factor de residuo 0.00135719
- colocación: mt09reh330 Mortero de resina epoxi con arena de sílice, de endurecimiento rápido, para relleno de anclajes; factor de residuo 0.042925

## Recursos

**mt52asc030a** Ud Aparcamiento para bicicletas modelo Táctil "SANTA & COLE"
Datos técnicos: Coste energético 198.536 MJ; Emisión de CO2 13.247 kg
Residuos:
- embalaje: re150101 Envases de papel y cartón. (componente de residuo); rendimiento 3.585 kg; Código LER 15 01 01; Masa del elemento 1 kg; Volumen 0.001333 m3

**mt10hmf010tLb** m³ Hormigón HM-20/B/20/X0, fabricado en central
Datos técnicos: Coste energético 1840.000 MJ; Emisión de CO2 230.000 kg; Código LER 17 01 01; Masa del elemento 2300 kg; Volumen 1.533333 m3

**mt09reh330** kg Mortero de resina epoxi con arena de sílice, de endurecimiento rápido, para relleno de anclajes
Datos técnicos: Coste energético 2.251 MJ; Emisión de CO2 0.184 kg; Código LER 17 09 04; Masa del elemento 1 kg; Volumen 0.000667 m3
Residuos:
- embalaje: re170203 Plástico. (componente de residuo); rendimiento 0.003 kg; Código LER 17 02 03; Masa del elemento 1 kg; Volumen 0.001667 m3
