# Jardinera de hormigón prefabricado

- Propiedad del archivo: CYPE Ingenieros S.A.
- Formato: FIEBDC-3/2016
- Programa: Generador de precios de la construcción. CYPE Ingenieros, S.A.
- Fecha: 23/03/2024
- Divisa: EUR
- Costes indirectos: 3 %
- IVA: 21 %

## T Equipamiento urbano

### TM Mobiliario urbano

#### TMJ Jardineras

**TMJ050** Ud Jardinera de hormigón prefabricado.
Jardinera cuadrada de hormigón prefabricado, de 116x116x90 cm.
Incluye: Colocación de la jardinera. Eliminación y limpieza del material sobrante.
Criterio de medición de proyecto: Número de unidades previstas, según documentación gráfica de Proyecto.
Criterio de medición de obra: Se medirá el número de unidades realmente ejecutadas según especificaciones de Proyecto.

| Código | Ud | Descripción | Rendimiento | Precio | Importe |
|---|---|---|---|---|---|
| mt52mug240a | Ud | Jardinera cuadrada de hormigón prefabricado, de 116x116x90 cm. (material) | 1 | 1148.91 | 1148.910 |
| mq04cag010a | h | Camión con grúa de hasta 6 t. (maquinaria) | 1.1 | 56.47 | 62.117 |
| mo041 | h | Oficial 1ª construcción de obra civil. (mano de obra) | 1.1 | 22.13 | 24.343 |
| mo087 | h | Ayudante construcción de obra civil. (mano de obra) | 1.76 | 21.02 | 36.995 |
| % | % | Costes directos complementarios | 2 % | 1272.365 | 25.447 |
|  |  | Costes directos |  |  | 1297.812 |

## Recursos

**mt52mug240a** Ud Jardinera cuadrada de hormigón prefabricado, de 116x116x90 cm
Datos técnicos: Coste energético 808.657 MJ; Emisión de CO2 107.366 kg
Residuos:
- embalaje: re150101 Envases de papel y cartón. (componente de residuo); rendimiento 1.512 kg; Código LER 15 01 01; Masa del elemento 1 kg; Volumen 0.001333 m3
