# Arriostramiento de muro pantalla

- Propiedad del archivo: CYPE INGENIEROS, S.A.
- Formato: FIEBDC-3/2002
- Divisa: EUR
- Costes indirectos: 3.00 %
- IVA: 21.00 %

## C Cimentaciones

### CC Contenciones

#### CCP Muros pantalla

**CCP056** m Arriostramiento de muro pantalla.
Montaje y desmontaje de arriostramiento provisional, con una capacidad portante de 20 t, para asegurar la estabilidad del muro pantalla durante los trabajos de excavación de las tierras a uno de sus lados y hasta que se rigidice definitivamente la pantalla mediante sus uniones al resto de la estructura. Ejecutado mediante la colocación de perfil metálico IPE, IPN, HEB o similar, con placas metálicas y fijaciones, en la superficie del muro.
Incluye: Replanteo de las placas de anclaje. Colocación y fijación de las placas. Colocación y fijación del puntal metálico. Puesta fuera de servicio de los anclajes provisionales. Desmontaje del equipo.
Criterio de medición de proyecto: Longitud medida según documentación gráfica de Proyecto.
Criterio de medición de obra: Se medirá la longitud realmente ejecutada según especificaciones de Proyecto.

| Código | Ud | Descripción | Rendimiento | Precio | Importe |
|---|---|---|---|---|---|
| mt07ala012f | Ud | Arriostramiento compuesto por perfil metálico IPE, IPN, HEB o similar, placas de anclaje y fijaciones, con una capacidad portante de 20 t. (material) | 1.000 | 348.61 | 348.61 |
| mq04cap010c | h | Camión para transporte, de 24 t de carga. (maquinaria) | 0.150 | 133.52 | 20.03 |
| mq07gte010c | h | Grúa autopropulsada de brazo telescópico con una capacidad de elevación de 30 t y 27 m de altura máxima de trabajo. (maquinaria) | 0.085 | 75.04 | 6.38 |
| mo047 | h | Oficial 1ª montador de estructura metálica. (mano de obra) | 0.250 | 23.03 | 5.76 |
| mo094 | h | Ayudante montador de estructura metálica. (mano de obra) | 0.500 | 21.86 | 10.93 |
| % | % | Costes directos complementarios | 2 % | 391.71 | 7.83 |
|  |  | Costes directos |  |  | 399.54 |
