# Pasamanos de aluminio

- Propiedad del archivo: CYPE INGENIEROS, S.A.
- Formato: FIEBDC-3/2002
- Divisa: EUR
- Costes indirectos: 3.00 %
- IVA: 21.00 %

## F Fachadas y particiones

### FD Defensas

#### FDD Barandillas y pasamanos

**FDD140** m Pasamanos de aluminio.
Pasamanos recto de aluminio anodizado color natural, de 60x40 mm de sección, con soportes de aluminio fijados al paramento mediante anclaje mecánico con tacos de nylon y tornillos de acero galvanizado. Incluso replanteo de los soportes, fijación de los soportes al paramento, fijación del pasamanos a los soportes y colocación de tapas de remate. Elaborado en taller y montado en obra.
Incluye: Replanteo de los soportes. Fijación de los soportes al paramento. Fijación del pasamanos a los soportes. Colocación de las tapas de remate.
Criterio de medición de proyecto: Longitud medida a ejes, según documentación gráfica de Proyecto.
Criterio de medición de obra: Se medirá, a ejes, la longitud realmente ejecutada según especificaciones de Proyecto.

| Código | Ud | Descripción | Rendimiento | Precio | Importe |
|---|---|---|---|---|---|
| mt26aaa033a | Ud | Anclaje mecánico con taco de nylon y tornillo de acero galvanizado, de cabeza avellanada. (material) | 2.000 | 0.29 | 0.58 |
| mt25dpa010a | m | Pasamanos recto de aluminio anodizado color natural, de 60x40 mm de sección, con soportes de aluminio para su fijación al paramento y tapas de remate de aluminio. (material) | 1.000 | 21.44 | 21.44 |
| op00tal010 |  | Taladro. | 1.000 | 0.00 | 0.00 |
| op00ato010 |  | Atornillador. | 1.000 | 0.00 | 0.00 |
| op00amo010 |  | Amoladora o radial. | 1.000 | 0.00 | 0.00 |
| mo011 | h | Oficial 1ª montador. (mano de obra) | 0.200 | 22.74 | 4.55 |
| mo080 | h | Ayudante montador. (mano de obra) | 0.200 | 21.02 | 4.20 |
| % | % | Costes directos complementarios | 2 % | 30.77 | 0.62 |
|  |  | Costes directos |  |  | 31.39 |
